# Robinetterie électronique pour lavabo, "PRESTO IBÉRICA"

- Propriété du fichier: CYPE INGENIEROS, S.A.
- Format: FIEBDC-3/2002
- Devise: EUR
- Coûts indirects: 3.00 %
- Frais généraux: 13.00 %
- Bénéfice: 6.00 %
- TVA: 20.00 %

## T Équipements techniques

### TB Équipements sanitaires

#### TBL Lavabos

**TBL030** U Robinetterie électronique pour lavabo, "PRESTO IBÉRICA".
Robinetterie électronique Technologie Touch "PRESTO IBÉRICA" constituée de robinet électronique avec actionnement de la commande par capteur tactile, pour lavabo, série Touch, modèle New Touch Mezclador 56603 "PRESTO IBÉRICA", avec temps de flux de 6 secondes, limiteur de débit à 3 l/min, fixation rapide, alimentation par pile de 6 V. Comprend éléments de connexion, flexibles d'alimentation de 3/8" de diamètre et 350 mm de longueur, pile de 6 V, électrovanne, deux clapets de non retour et deux vannes de passage.
Inclut: Implantation. Mise en place. Connexion. Contrôle de son bon fonctionnement.
Critère pour le métré: Nombre d'unités prévues, selon documentation graphique du Projet.
Critère pour le mémoire: On mesurera le nombre d'unités réellement mises en place selon les spécifications du Projet.

| Code | U | Désignation | Quantité | Prix | Montant |
|---|---|---|---|---|---|
| mt31gtp021c | U | Robinet électronique avec actionnement de la commande par capteur tactile, pour lavabo, série Touch, modèle New Touch Mezclador 56603 "PRESTO IBÉRICA", avec temps de flux de 6 secondes, limiteur de débit à 3 l/min, fixation rapide, alimentation par pile de 6 V; y compris éléments de connexion, flexibles d'alimentation de 3/8" de diamètre et 350 mm de longueur, pile de 6 V, électrovanne, deux clapets de non retour et deux vannes de passage. (matériau) | 1.000 | 345.70 | 345.70 |
| mt37www010 | U | Produits complémentaires pour installations de plomberie. (matériau) | 1.000 | 1.40 | 1.40 |
| mo008 | h | Compagnon professionnel III/CP2 plombier. (main-d'œuvre) | 1.132 | 30.20 | 34.19 |
| % | % | Frais de chantier des unités d'ouvrage | 2 % | 381.29 | 7.63 |
|  |  | Coûts directs |  |  | 388.92 |
