# Pose d'une baignoire

- Propriété du fichier: CYPE INGENIEROS, S.A.
- Format: FIEBDC-3/2002
- Devise: EUR
- Coûts indirects: 3.00 %
- Frais généraux: 13.00 %
- Bénéfice: 6.00 %
- TVA: 20.00 %

## T Équipements techniques

### TB Équipements sanitaires

#### TBP Pose

**TBP020** U Pose d'une baignoire.
Pose d'une baignoire de longueur supérieure à 1 m et réalisation de l'habillage avec des briques creuses simples en terre cuite, pose avec du mortier de ciment, industriel, M-5.
Inclut: Implantation. Ouverture de saignées. Remplissage avec du sable. Mise en place et nivèlement de la baignoire. Réalisation de l'habillage. Protection avec un panneau aggloméré en bois. Nettoyage et suppression du matériau excédant.
Critère pour le métré: Nombre d'unités prévues, selon documentation graphique du Projet.
Critère pour le mémoire: On mesurera le nombre d'unités réellement exécutées selon les spécifications du Projet.

| Code | U | Désignation | Quantité | Prix | Montant |
|---|---|---|---|---|---|
| mt04lcc010a | U | Brique creuse en terre cuite (mahón), à revêtir, 29x14x4 cm, pour utilisation en maçonnerie protégée (pièce en P), densité 860 kg/m³, selon NF EN 771-1. (matériau) | 30.000 | 0.29 | 8.70 |
| mt08aaa010a | m³ | Eau. (matériau) | 0.008 | 1.50 | 0.01 |
| mt09mif010ca | t | Mortier industriel pour maçonnerie, de ciment, couleur grise, catégorie M-5 (résistance à la compression 5 N/mm²), fourni en sacs, selon NF EN 998-2. (matériau) | 0.030 | 53.48 | 1.60 |
| mt01ara010a | m³ | Sable avec granulométrie de 0 à 5 mm de diamètre, propre. (matériau) | 0.200 | 14.30 | 2.86 |
| mo020 | h | Compagnon professionnel III/CP2 construction. (main-d'œuvre) | 2.342 | 29.25 | 68.50 |
| mo113 | h | Ouvrier d'exécution I/OE1 construction. (main-d'œuvre) | 2.341 | 24.51 | 57.38 |
| % | % | Frais de chantier des unités d'ouvrage | 2 % | 139.05 | 2.78 |
|  |  | Coûts directs |  |  | 141.83 |
