# Main-courante pour personnes à mobilité réduite, en réadaptation et du troisième âge, en aluminium

- Propriété du fichier: CYPE INGENIEROS, S.A.
- Format: FIEBDC-3/2002
- Devise: EUR
- Coûts indirects: 3.00 %
- Frais généraux: 13.00 %
- Bénéfice: 6.00 %
- TVA: 20.00 %

## T Équipements techniques

### TB Équipements sanitaires

#### TBQ Équipements et accessoires PMR

**TBQ120** m Main-courante pour personnes à mobilité réduite, en réadaptation et du troisième âge, en aluminium.
Main courante pour personnes à mobilité réduite, en réadaptation et du troisième âge, placé au mur, en aluminium et nylon, de 35 mm de diamètre. Comprend les éléments de fixation.
Inclut: Mise en place, nivellement et fixation des éléments de support. Nettoyage de l'élément.
Critère pour le métré: Longueur mesurée aux axes, selon documentation graphique du Projet.
Critère pour le mémoire: On mesurera le nombre d'unités réellement mises en place selon les spécifications du Projet.

| Code | U | Désignation | Quantité | Prix | Montant |
|---|---|---|---|---|---|
| mt31abp150k | m | Main courante pour personnes à mobilité réduite, en réadaptation et du troisième âge, en aluminium et nylon, de 35 mm de diamètre, fourni avec pièces auxiliaires de finition de section courbe et pièce de fixation de section en T. (matériau) | 1.000 | 98.07 | 98.07 |
| op00ato010 |  | Tournevis. | 1.000 | 0.00 | 0.00 |
| op00tal010 |  | Perceuse. | 1.000 | 0.00 | 0.00 |
| mo107 | h | Ouvrier professionnel II/OP plombier. (main-d'œuvre) | 0.340 | 25.99 | 8.84 |
| % | % | Frais de chantier des unités d'ouvrage | 2 % | 106.91 | 2.14 |
|  |  | Coûts directs |  |  | 109.05 |
