# Bâti support encastré pour barre d'appui pour personnes à mobilité réduite, en réadaptation et du troisième âge

- Propriété du fichier: CYPE INGENIEROS, S.A.
- Format: FIEBDC-3/2002
- Devise: EUR
- Coûts indirects: 3.00 %
- Frais généraux: 13.00 %
- Bénéfice: 6.00 %
- TVA: 20.00 %

## T Équipements techniques

### TB Équipements sanitaires

#### TBQ Équipements et accessoires PMR

**TBQ140** U Bâti support encastré pour barre d'appui pour personnes à mobilité réduite, en réadaptation et du troisième âge.
Fourniture et installation encastrée dans une cloison de plaques de plâtre de bâti support tubulaire prémonté, réglable en hauteur jusqu'à 200 mm, fini avec impression antioxydante, de 120 à 170 mm de profondeur, pour séparateur d'urinoirs et barre d'appui pour personnes à mobilité réduite, en réadaptation et du troisième âge, avec système de montage rapide et facile, avec fixations et panneau en bois renforcé.
Inclut: Implantation et tracé sur le parement support de l'emplacement du bâti support. Nivellement, aplomb et mise en place du bâti support.
Critère pour le métré: Nombre d'unités prévues, selon documentation graphique du Projet.
Critère pour le mémoire: On mesurera le nombre d'unités réellement mises en place selon les spécifications du Projet.

| Code | U | Désignation | Quantité | Prix | Montant |
|---|---|---|---|---|---|
| mt30oli110a | U | Bâti support tubulaire prémonté, réglable en hauteur jusqu'à 200 mm, fini avec impression antioxydante, de 120 à 170 mm de profondeur, pour séparateur d'urinoirs et barre d'appui pour personnes à mobilité réduite, en réadaptation et du troisième âge, avec système de montage rapide et facile, avec fixations et panneau en bois renforcé, à encastrer dans un mur en maçonnerie ou dans une cloison de plaques de plâtre. (matériau) | 1.000 | 166.75 | 166.75 |
| op00tal010 |  | Perceuse. | 1.000 | 0.00 | 0.00 |
| op00ato010 |  | Tournevis. | 1.000 | 0.00 | 0.00 |
| mo008 | h | Compagnon professionnel III/CP2 plombier. (main-d'œuvre) | 0.340 | 30.20 | 10.27 |
| % | % | Frais de chantier des unités d'ouvrage | 2 % | 177.02 | 3.54 |
|  |  | Coûts directs |  |  | 180.56 |
