# WC suspendu

- Propriété du fichier: CYPE INGENIEROS, S.A.
- Format: FIEBDC-3/2002
- Devise: EUR
- Coûts indirects: 3.00 %
- Frais généraux: 13.00 %
- Bénéfice: 6.00 %
- TVA: 20.00 %

## T Équipements techniques

### TB Équipements sanitaires

#### TBQ Équipements et accessoires PMR

**TBQ060** U WC suspendu.
WC suspendu, en porcelaine sanitaire, finition thermo-émaillée, couleur blanche, de 355x700x340 mm, avec bride, avec lunette et abattant de WC, en Duroplast, couleur blanche. Comprend les éléments de fixation et le silicone pour le scellement des joints.
Inclut: Implantation. Mise en place et fixation de l'appareil. Montage de la bonde. Connexion au réseau d'évacuation. Connexion au réseau d'eau froide. Contrôle de son bon fonctionnement. Scellement des joints.
Critère pour le métré: Nombre d'unités prévues, selon documentation graphique du Projet.
Critère pour le mémoire: On mesurera le nombre d'unités réellement mises en place selon les spécifications du Projet.

| Code | U | Désignation | Quantité | Prix | Montant |
|---|---|---|---|---|---|
| mt30sfg110a | U | WC suspendu, en porcelaine sanitaire, finition thermo-émaillée, couleur blanche, de 355x700x340 mm, avec bride, selon NF EN 997, avec les éléments de fixation. (matériau) | 1.000 | 293.04 | 293.04 |
| mt30sfg111a | U | Lunette et abattant de WC, en Duroplast, couleur blanche. (matériau) | 1.000 | 105.92 | 105.92 |
| mt30www005 | U | Cartouche de 300 ml de silicone acide monocomposant, fongicide, pour le scellement des joints en milieux humides. (matériau) | 0.012 | 7.50 | 0.09 |
| op00ato010 |  | Tournevis. | 1.000 | 0.00 | 0.00 |
| op00mar010 |  | Marteau. | 1.000 | 0.00 | 0.00 |
| op00tal010 |  | Perceuse. | 1.000 | 0.00 | 0.00 |
| mo008 | h | Compagnon professionnel III/CP2 plombier. (main-d'œuvre) | 1.699 | 30.20 | 51.31 |
| % | % | Frais de chantier des unités d'ouvrage | 2 % | 450.36 | 9.01 |
|  |  | Coûts directs |  |  | 459.37 |
