# Siège pour personnes à mobilité réduite, en réadaptation et du troisième âge

- Propriété du fichier: CYPE INGENIEROS, S.A.
- Format: FIEBDC-3/2002
- Devise: EUR
- Coûts indirects: 3.00 %
- Frais généraux: 13.00 %
- Bénéfice: 6.00 %
- TVA: 20.00 %

## T Équipements techniques

### TB Équipements sanitaires

#### TBQ Équipements et accessoires PMR

**TBQ090** U Siège pour personnes à mobilité réduite, en réadaptation et du troisième âge.
Siège pour personnes à mobilité réduite, en réhabilitation et du troisième âge, placé au mur, rabattable, en aluminium et nylon, de dimensions totales 480x450 mm. Comprend les éléments de fixation.
Inclut: Implantation et tracé sur le mur de l'emplacement du siège. Mise en place, nivellement et fixation des éléments de support. Nettoyage de l'élément.
Critère pour le métré: Nombre d'unités prévues, selon documentation graphique du Projet.
Critère pour le mémoire: On mesurera le nombre d'unités réellement mises en place selon les spécifications du Projet.

| Code | U | Désignation | Quantité | Prix | Montant |
|---|---|---|---|---|---|
| mt31abp140aa | U | Siège pour personnes à mobilité réduite, en réhabilitation et du troisième âge, placé au mur, rabattable, en aluminium et nylon, de dimensions totales 480x450 mm, y compris fixations en acier inoxydable. (matériau) | 1.000 | 395.66 | 395.66 |
| op00ato010 |  | Tournevis. | 1.000 | 0.00 | 0.00 |
| op00tal010 |  | Perceuse. | 1.000 | 0.00 | 0.00 |
| mo107 | h | Ouvrier professionnel II/OP plombier. (main-d'œuvre) | 0.340 | 25.99 | 8.84 |
| % | % | Frais de chantier des unités d'ouvrage | 2 % | 404.50 | 8.09 |
|  |  | Coûts directs |  |  | 412.59 |
