# Robinetterie électronique pour douche, "PRESTO IBÉRICA"

- Propriété du fichier: CYPE INGENIEROS, S.A.
- Format: FIEBDC-3/2002
- Devise: EUR
- Coûts indirects: 3.00 %
- Frais généraux: 13.00 %
- Bénéfice: 6.00 %
- TVA: 20.00 %

## T Équipements techniques

### TB Équipements sanitaires

#### TBU Douches

**TBU030** U Robinetterie électronique pour douche, "PRESTO IBÉRICA".
Robinetterie électronique Technologie Touch "PRESTO IBÉRICA" constituée de robinet électronique avec actionnement de la commande par capteur tactile, pour douche, série Touch, modèle Domo Touch DT 79450 "PRESTO IBÉRICA", avec vanne mélangeuse digitale et tableau de contrôle d'actionnement, DEL indicatrice de batterie, fixation rapide, alimentation par pile de 6 V. Comprend éléments de connexion, pile de 6 V, électrovanne et une vanne de passage.
Inclut: Mise en place. Connexion et contrôle de son bon fonctionnement.
Critère pour le métré: Nombre d'unités prévues, selon documentation graphique du Projet.
Critère pour le mémoire: On mesurera le nombre d'unités réellement mises en place selon les spécifications du Projet.

| Code | U | Désignation | Quantité | Prix | Montant |
|---|---|---|---|---|---|
| mt31gtp010c | U | Robinet électronique avec actionnement de la commande par capteur tactile, pour douche, série Touch, modèle Domo Touch DT 79450 "PRESTO IBÉRICA", avec vanne mélangeuse digitale et tableau de contrôle d'actionnement, DEL indicatrice de batterie, fixation rapide, alimentation par pile de 6 V; y compris éléments de connexion, pile de 6 V, électrovanne et une vanne de passage. (matériau) | 1.000 | 529.40 | 529.40 |
| mt37www010 | U | Produits complémentaires pour installations de plomberie. (matériau) | 1.000 | 1.40 | 1.40 |
| mo008 | h | Compagnon professionnel III/CP2 plombier. (main-d'œuvre) | 0.566 | 30.20 | 17.09 |
| % | % | Frais de chantier des unités d'ouvrage | 2 % | 547.89 | 10.96 |
|  |  | Coûts directs |  |  | 558.85 |
