# Receveur de douche en porcelaine sanitaire

- Propriété du fichier: CYPE INGENIEROS, S.A.
- Format: FIEBDC-3/2002
- Devise: EUR
- Coûts indirects: 3.00 %
- Frais généraux: 13.00 %
- Bénéfice: 6.00 %
- TVA: 20.00 %

## T Équipements techniques

### TB Équipements sanitaires

#### TBU Douches

**TBU160** U Receveur de douche en porcelaine sanitaire.
Receveur de douche en porcelaine sanitaire, gamme haute, couleur blanche, 100x75x6,5 cm. Comprend le silicone pour le scellement des joints.
Critère d'évaluation économique: Le prix ne comprend pas la robinetterie.
Inclut: Implantation. Mise en place et fixation de l'appareil. Montage de la bonde. Connexion au réseau d'évacuation. Contrôle de son bon fonctionnement. Scellement des joints.
Critère pour le métré: Nombre d'unités prévues, selon documentation graphique du Projet.
Critère pour le mémoire: On mesurera le nombre d'unités réellement mises en place selon les spécifications du Projet.

| Code | U | Désignation | Quantité | Prix | Montant |
|---|---|---|---|---|---|
| mt30pps030n | U | Receveur de douche extra-plat en porcelaine sanitaire, gamme haute, couleur blanche, de 100x75x6,5 cm. (matériau) | 1.000 | 213.21 | 213.21 |
| mt30dpd010c | U | Déversoir pour receveur de douche avec orifice de 90 mm. (matériau) | 1.000 | 68.12 | 68.12 |
| mt30www005 | U | Cartouche de 300 ml de silicone acide monocomposant, fongicide, pour le scellement des joints en milieux humides. (matériau) | 0.036 | 7.50 | 0.27 |
| mo008 | h | Compagnon professionnel III/CP2 plombier. (main-d'œuvre) | 1.246 | 30.20 | 37.63 |
| % | % | Frais de chantier des unités d'ouvrage | 2 % | 319.23 | 6.38 |
|  |  | Coûts directs |  |  | 325.61 |
