# Urinoir en porcelaine sanitaire

- Propriété du fichier: CYPE INGENIEROS, S.A.
- Format: FIEBDC-3/2002
- Devise: EUR
- Coûts indirects: 3.00 %
- Frais généraux: 13.00 %
- Bénéfice: 6.00 %
- TVA: 20.00 %

## T Équipements techniques

### TB Équipements sanitaires

#### TBW WC et urinoirs

**TBW160** U Urinoir en porcelaine sanitaire.
Urinoir en porcelaine sanitaire, avec alimentation et évacuation alimentation et évacuation siphoïde encastrées, gamme moyenne, couleur blanche, de 315x350 mm, avec abattant, équipé avec robinetterie temporisée encastrée, gamme moyenne, finition chromé, de 25x108 mm robinetterie temporisée encastrée, gamme moyenne, finition chromé, de 25x108 mm et évacuation visible, avec siphon bouteille, couleur blanche. Comprend le silicone pour le scellement des joints.
Inclut: Implantation. Mise en place et fixation de l'appareil. Montage de la bonde. Connexion au réseau d'évacuation. Montage de la robinetterie. Connexion au réseau d'eau froide. Contrôle de son bon fonctionnement. Scellement des joints.
Critère pour le métré: Nombre d'unités prévues, selon documentation graphique du Projet.
Critère pour le mémoire: On mesurera le nombre d'unités réellement mises en place selon les spécifications du Projet.

| Code | U | Désignation | Quantité | Prix | Montant |
|---|---|---|---|---|---|
| mt30uag010d | U | Urinoir en porcelaine sanitaire, avec alimentation et évacuation siphoïde encastrées, gamme moyenne, couleur blanche, de 315x350 mm, couvercle en polyester avec charnières en acier inoxydable et jeu de fixation murale en acier. (matériau) | 1.000 | 254.72 | 254.72 |
| mt31gtg032a | U | Robinetterie temporisée encastrée pour urinoir, gamme moyenne, finition chromé, de 25x108 mm. (matériau) | 1.000 | 80.70 | 80.70 |
| mt30sif010e | U | Siphon bouteille extensible, pour urinoir, couleur blanche, avec vanne d'écoulement. (matériau) | 1.000 | 22.74 | 22.74 |
| mt30www005 | U | Cartouche de 300 ml de silicone acide monocomposant, fongicide, pour le scellement des joints en milieux humides. (matériau) | 0.012 | 7.50 | 0.09 |
| op00ato010 |  | Tournevis. | 1.000 | 0.00 | 0.00 |
| op00mar010 |  | Marteau. | 1.000 | 0.00 | 0.00 |
| op00tal010 |  | Perceuse. | 1.000 | 0.00 | 0.00 |
| mo008 | h | Compagnon professionnel III/CP2 plombier. (main-d'œuvre) | 1.359 | 30.20 | 41.04 |
| % | % | Frais de chantier des unités d'ouvrage | 2 % | 399.29 | 7.99 |
|  |  | Coûts directs |  |  | 407.28 |
