# Réservoir préfabriqué pour le stockage des granulés

- Propriété du fichier: CYPE INGENIEROS, S.A.
- Format: FIEBDC-3/2002
- Devise: EUR
- Coûts indirects: 3.00 %
- Frais généraux: 13.00 %
- Bénéfice: 6.00 %
- TVA: 20.00 %

## T Équipements techniques

### TC ECS et chauffage

#### TCB Biomasse

**TCB090** U Réservoir préfabriqué pour le stockage des granulés.
Réservoir de surface pour stockage des granulés, en tissu synthétique, avec structure et trémie en acier, de 1,70x2,90 m et hauteur réglable de 1,80 à 2,50 m, de 5,4 t de capacité maximum. Totalement monté, connecté et testé.
Inclut: Implantation. Mise en place du réservoir. Connexion au système d'extraction.
Critère pour le métré: Nombre d'unités prévues, selon documentation graphique du Projet.
Critère pour le mémoire: On mesurera le nombre d'unités réellement exécutées selon les spécifications du Projet.

| Code | U | Désignation | Quantité | Prix | Montant |
|---|---|---|---|---|---|
| mt38cbh045Hd | U | Réservoir de surface pour stockage des granulés, en tissu synthétique, avec structure et trémie en acier, de 1,70x2,90 m et hauteur réglable de 1,80 à 2,50 m, de 5,4 t de capacité maximum, avec système automatique d'extraction du combustible. (matériau) | 1.000 | 3046.88 | 3046.88 |
| mo003 | h | Compagnon professionnel III/CP2 électricien. (main-d'œuvre) | 4.356 | 30.20 | 131.55 |
| mo102 | h | Ouvrier professionnel II/OP électricien. (main-d'œuvre) | 4.356 | 25.99 | 113.21 |
| % | % | Frais de chantier des unités d'ouvrage | 2 % | 3291.64 | 65.83 |
|  |  | Coûts directs |  |  | 3357.47 |
