# Vase d'expansion pour circuit d'E.C.S

- Propriété du fichier: CYPE INGENIEROS, S.A.
- Format: FIEBDC-3/2002
- Devise: EUR
- Coûts indirects: 3.00 %
- Frais généraux: 13.00 %
- Bénéfice: 6.00 %
- TVA: 20.00 %

## T Équipements techniques

### TC ECS et chauffage

#### TCE Systèmes de conduction d'eau

**TCE140** U Vase d'expansion pour circuit d'E.C.S.
Vase d'expansion pour E.C.S. en acier vitrifié, capacité 200 l, pression maximale 10 bar. Comprend le manomètre et les éléments de montage et de connexion nécessaires à son bon fonctionnement.
Inclut: Implantation. Mise en place. Connexion au réseau de distribution. Contrôle de son bon fonctionnement.
Critère pour le métré: Nombre d'unités prévues, selon documentation graphique du Projet.
Critère pour le mémoire: On mesurera le nombre d'unités réellement exécutées selon les spécifications du Projet.

| Code | U | Désignation | Quantité | Prix | Montant |
|---|---|---|---|---|---|
| mt38vex020j | U | Vase d'expansion pour E.C.S. en acier vitrifié, capacité 200 l, pression maximale 10 bar. (matériau) | 1.000 | 355.88 | 355.88 |
| mt42www040 | U | Manomètre avec bain de glycérine et diamètre de sphère de 100 mm, avec prise verticale, pour montage fileté de 1/2", échelle de pression de 0 à 5 bar. (matériau) | 1.000 | 43.29 | 43.29 |
| mo004 | h | Compagnon professionnel III/CP2 chauffagiste. (main-d'œuvre) | 1.243 | 30.20 | 37.54 |
| mo103 | h | Ouvrier professionnel II/OP chauffagiste. (main-d'œuvre) | 1.243 | 25.99 | 32.31 |
| % | % | Frais de chantier des unités d'ouvrage | 2 % | 469.02 | 9.38 |
|  |  | Coûts directs |  |  | 478.40 |
