# Vanne pour radiateur

- Propriété du fichier: CYPE INGENIEROS, S.A.
- Format: FIEBDC-3/2002
- Devise: EUR
- Coûts indirects: 3.00 %
- Frais généraux: 13.00 %
- Bénéfice: 6.00 %
- TVA: 20.00 %

## T Équipements techniques

### TC ECS et chauffage

#### TCE Systèmes de conduction d'eau

**TCE250** U Vanne pour radiateur.
Détenteur pour radiateur, à soupape, d'équerre, avec connexion filetée de 24x19 mm compatible avec des adaptateurs pour tubes multicouche et connexion de 1/2" de diamètre avec le radiateur, avec corps en laiton et garnitures en EPDM/HPF, avec adaptateur pour assemblage à compression d'un tube de 18 mm de diamètre et 2 mm d'épaisseur avec filet 24x19 mm. Comprend les éléments de montage et les accessoires nécessaires à son bon fonctionnement.
Inclut: Implantation. Mise en place. Connexion. Contrôle de son bon fonctionnement.
Critère pour le métré: Nombre d'unités prévues, selon documentation graphique du Projet.
Critère pour le mémoire: On mesurera le nombre d'unités réellement exécutées selon les spécifications du Projet.

| Code | U | Désignation | Quantité | Prix | Montant |
|---|---|---|---|---|---|
| mt38alb520a | U | Détenteur pour radiateur, à soupape, d'équerre, avec connexion filetée de 24x19 mm compatible avec des adaptateurs pour tubes multicouche et connexion de 1/2" de diamètre avec le radiateur, avec corps en laiton et garnitures en EPDM/HPF. (matériau) | 1.000 | 8.39 | 8.39 |
| mt38alb500c | U | Adaptateur pour assemblage à compression d'un tube de 18 mm de diamètre et 2 mm d'épaisseur avec filet 24x19 mm. (matériau) | 1.000 | 3.80 | 3.80 |
| mt38www012 | U | Produits complémentaires pour installation de chauffage et d'E.C.S. (matériau) | 0.100 | 2.10 | 0.21 |
| mo004 | h | Compagnon professionnel III/CP2 chauffagiste. (main-d'œuvre) | 0.108 | 30.20 | 3.26 |
| mo103 | h | Ouvrier professionnel II/OP chauffagiste. (main-d'œuvre) | 0.108 | 25.99 | 2.81 |
| % | % | Frais de chantier des unités d'ouvrage | 2 % | 18.47 | 0.37 |
|  |  | Coûts directs |  |  | 18.84 |
