# Clapet antipollution

- Propriété du fichier: CYPE INGENIEROS, S.A.
- Format: FIEBDC-3/2002
- Devise: EUR
- Coûts indirects: 3.00 %
- Frais généraux: 13.00 %
- Bénéfice: 6.00 %
- TVA: 20.00 %

## T Équipements techniques

### TC ECS et chauffage

#### TCE Systèmes de conduction d'eau

**TCE290** U Clapet antipollution.
Clapet antipollution de bronze, avec tamis en acier inoxydable avec perforations de 0,5 mm de diamètre, avec filet de 4", pour une pression maximale de travail de 16 bar et une température maximale de 110°C.
Inclut: Implantation. Mise en place et fixation. Connexion. Contrôle de son bon fonctionnement.
Critère pour le métré: Nombre d'unités prévues, selon documentation graphique du Projet.
Critère pour le mémoire: On mesurera le nombre d'unités réellement exécutées selon les spécifications du Projet.

| Code | U | Désignation | Quantité | Prix | Montant |
|---|---|---|---|---|---|
| mt37www060l | U | Clapet antipollution de bronze, avec tamis en acier inoxydable avec perforations de 0,5 mm de diamètre, avec filet de 4", pour une pression maximale de travail de 16 bar et une température maximale de 110°C. (matériau) | 1.000 | 154.84 | 154.84 |
| mt37www010 | U | Produits complémentaires pour installations de plomberie. (matériau) | 1.000 | 1.40 | 1.40 |
| mo008 | h | Compagnon professionnel III/CP2 plombier. (main-d'œuvre) | 0.270 | 30.20 | 8.15 |
| mo107 | h | Ouvrier professionnel II/OP plombier. (main-d'œuvre) | 0.270 | 25.99 | 7.02 |
| % | % | Frais de chantier des unités d'ouvrage | 2 % | 171.41 | 3.43 |
|  |  | Coûts directs |  |  | 174.84 |
