# Démontage d'un luminaire de secours

- Propriété du fichier: CYPE INGENIEROS, S.A.
- Format: FIEBDC-3/2002
- Devise: EUR
- Coûts indirects: 3.00 %
- Frais généraux: 13.00 %
- Bénéfice: 6.00 %
- TVA: 20.00 %

## T Équipements techniques

### TI Protections contre les incendies

#### TID Dépose

**TID030** U Démontage d'un luminaire de secours.
Démontage d'un appareillage de luminaire de secours extérieur adossée au plafond, avec des moyens manuels, sans détériorer les éléments constructifs auxquels il est fixé, et chargement manuel dans le camion ou la benne.
Critère d'évaluation économique: Le prix comprend le démontage des accessoires.
Inclut: Démontage de l'élément. Retrait et stockage du matériau démonté. Nettoyage des restes d'ouvrage. Chargement manuel du matériau démonté et des restes d'ouvrage dans le camion ou la benne.
Critère pour le métré: Nombre d'unités prévues, selon documentation graphique du Projet.
Critère pour le mémoire: On mesurera le nombre d'unités réellement démontées selon les spécifications du Projet.

| Code | U | Désignation | Quantité | Prix | Montant |
|---|---|---|---|---|---|
| mo102 | h | Ouvrier professionnel II/OP électricien. (main-d'œuvre) | 0.099 | 25.99 | 2.57 |
| % | % | Frais de chantier des unités d'ouvrage | 2 % | 2.57 | 0.05 |
|  |  | Coûts directs |  |  | 2.62 |
