# Bouche d'incendie

- Propriété du fichier: CYPE INGENIEROS, S.A.
- Format: FIEBDC-3/2002
- Devise: EUR
- Coûts indirects: 3.00 %
- Frais généraux: 13.00 %
- Bénéfice: 6.00 %
- TVA: 20.00 %

## T Équipements techniques

### TI Protections contre les incendies

#### TIP Systèmes d'approvisionnement en eau

**TIP100** U Bouche d'incendie.
Bouche d'incendie enterrée, de 4" DN 100 mm de diamètre, avec une sortie de 4" DN 100 mm, raccord, cadre et tampon circulaire pour trottoir. Comprend les éléments de fixation.
Inclut: Implantation. Montage, connexion et contrôle de son bon fonctionnement.
Critère pour le métré: Nombre d'unités prévues, selon documentation graphique du Projet.
Critère pour le mémoire: On mesurera le nombre d'unités réellement exécutées selon les spécifications du Projet.

| Code | U | Désignation | Quantité | Prix | Montant |
|---|---|---|---|---|---|
| mt41hid030wd | U | Bouche d'incendie enterrée, de 4" DN 100 mm de diamètre, avec une sortie de 4" DN 100 mm, raccord, cadre et tampon circulaire pour trottoir. Comprend les éléments de fixation. Selon NF EN 14339. (matériau) | 1.000 | 528.62 | 528.62 |
| mo008 | h | Compagnon professionnel III/CP2 plombier. (main-d'œuvre) | 0.811 | 30.20 | 24.49 |
| mo107 | h | Ouvrier professionnel II/OP plombier. (main-d'œuvre) | 0.811 | 25.99 | 21.08 |
| % | % | Frais de chantier des unités d'ouvrage | 2 % | 574.19 | 11.48 |
|  |  | Coûts directs |  |  | 585.67 |
