# Surpresseur

- Propriété du fichier: CYPE INGENIEROS, S.A.
- Format: FIEBDC-3/2002
- Devise: EUR
- Coûts indirects: 3.00 %
- Frais généraux: 13.00 %
- Bénéfice: 6.00 %
- TVA: 20.00 %

## T Équipements techniques

### TI Protections contre les incendies

#### TIP Systèmes d'approvisionnement en eau

**TIP030** U Surpresseur.
Surpresseur d'eau contre les incendies, constitué de: une pompe principale centrifuge, à une marche et à une entrée, corps d'impulsion de fonte GG25 en spirale avec pattes d'appui et support palier avec patte d'appui, aspiration axiale et raccord de refoulement radial vers le haut, rouet radial de fonte GG25, fermé, compensation hydraulique par orifices de décharge dans le rouet, support avec roulements à billes lubrifiés à vie, étanchéité de l'axe par fermeture mécanique selon DIN 24960, axe et chemise externe d'acier inoxydable AISI 420, actionnée par moteur asynchrone à 2 pôles de 5,5 kW, isolation classe F, protection IP55, efficacité IE3, pour alimentation triphasée à 400/690 V, une pompe auxiliaire jockey, avec chemise externe d'acier inoxydable AISI 304, axe d'acier inoxydable AISI 416, corps d'aspiration et d'impulsion et contrebrides de fonte de fer, diffuseurs de polycarbonate avec fibre de verre, fermeture mécanique, actionnée par moteur électrique de 0,9 kW, réservoir hydropneumatique de 20 l, socle métallique, vannes d'isolement et clapet de non retour, manomètres, pressostats, tableau électrique de force et commande pour l'opération totalement automatique du groupe, support métallique pour tableau électrique, collecteur d'impulsion. Comprend les supports, les pièces spéciales et les accessoires.
Inclut: Implantation et tracé des tubes. Mise en place et fixation du surpresseur. Mise en place et fixation des tubes et des accessoires. Montage, connexion et contrôle de son bon fonctionnement.
Critère pour le métré: Nombre d'unités prévues, selon documentation graphique du Projet.
Critère pour le mémoire: On mesurera le nombre d'unités réellement exécutées selon les spécifications du Projet.

| Code | U | Désignation | Quantité | Prix | Montant |
|---|---|---|---|---|---|
| mt37bce080ca1b | U | Surpresseur d'eau contre les incendies, constitué de: une pompe principale centrifuge, à une marche et à une entrée, corps d'impulsion de fonte GG25 en spirale avec pattes d'appui et support palier avec patte d'appui, aspiration axiale et raccord de refoulement radial vers le haut, rouet radial de fonte GG25, fermé, compensation hydraulique par orifices de décharge dans le rouet, support avec roulements à billes lubrifiés à vie, étanchéité de l'axe par fermeture mécanique selon DIN 24960, axe et chemise externe d'acier inoxydable AISI 420, actionnée par moteur asynchrone à 2 pôles de 5,5 kW, isolation classe F, protection IP55, efficacité IE3, pour alimentation triphasée à 400/690 V, une pompe auxiliaire jockey, avec chemise externe d'acier inoxydable AISI 304, axe d'acier inoxydable AISI 416, corps d'aspiration et d'impulsion et contrebrides de fonte de fer, diffuseurs de polycarbonate avec fibre de verre, fermeture mécanique, actionnée par moteur électrique de 0,9 kW, réservoir hydropneumatique de 20 l, socle métallique, vannes d'isolement et clapet de non retour, manomètres, pressostats, tableau électrique de force et commande pour l'opération totalement automatique du groupe, support métallique pour tableau électrique, collecteur d'impulsion, pièces spéciales et accessoires, monté, connecté et testé en usine, selon UNE 23500. (matériau) | 1.000 | 6707.03 | 6707.03 |
| mo008 | h | Compagnon professionnel III/CP2 plombier. (main-d'œuvre) | 6.649 | 30.20 | 200.80 |
| mo107 | h | Ouvrier professionnel II/OP plombier. (main-d'œuvre) | 6.649 | 25.99 | 172.81 |
| % | % | Frais de chantier des unités d'ouvrage | 2 % | 7080.64 | 141.61 |
|  |  | Coûts directs |  |  | 7222.25 |
