# Prise de terre avec conducteur nu, enterré horizontalement, placé en forme de patte d'oie

- Propriété du fichier: CYPE INGENIEROS, S.A.
- Format: FIEBDC-3/2002
- Devise: EUR
- Coûts indirects: 3.00 %
- Frais généraux: 13.00 %
- Bénéfice: 6.00 %
- TVA: 20.00 %

## T Équipements techniques

### TL Installations électriques

#### TLT Mise à la terre et liaisons équipotentielles

**TLT070** U Prise de terre avec conducteur nu, enterré horizontalement, placé en forme de patte d'oie.
Prise de terre composée de 80 m de conducteur de cuivre nu, réparti en 3 branches enterrées dans des tranchées de 100 cm de profondeur, l'ouverture entre les branches étant de 45°, en forme de patte d'oie, connecté à la barrette de mesure placée en façade. Comprend implantation, excavation de la tranchée, mise en place du conducteur de cuivre nu, remblai avec des terres d'apport et connecté au réseau de terre par une barrette de mesure. Totalement montée, connectée et testée.
Inclut: Implantation. Excavation des tranchées. Mise en place du conducteur de cuivre nu. Mise en place du regard. Connexion du conducteur de terre à la barrette de mesure. Remblayage de la zone excavée. Connexion au réseau de terre.
Critère pour le métré: Nombre d'unités prévues, selon documentation graphique du Projet.
Critère pour le mémoire: On mesurera le nombre d'unités réellement exécutées selon les spécifications du Projet.

| Code | U | Désignation | Quantité | Prix | Montant |
|---|---|---|---|---|---|
| mt35ttc010e | m | Conducteur de cuivre nu, de 25 mm². (matériau) | 80.000 | 5.00 | 400.00 |
| mt35tta050 | U | Borne pour connexions électriques à union universelle. (matériau) | 1.000 | 22.50 | 22.50 |
| mt35tta080 | U | Barrette de mesure de l'installation électrique, à installer en façade. (matériau) | 1.000 | 16.30 | 16.30 |
| mt01arz030a | m³ | Terre d'emprunt, pour remblayage des tranchées et des rigoles, compactable et sans granulats supérieurs à 8 cm, racines, décombres, matière organique, détritus ou tout au matériau déconseillé. (matériau) | 32.000 | 5.80 | 185.60 |
| mt35www020 | U | Matériel auxiliaire pour installations de prise de terre. (matériau) | 1.000 | 1.15 | 1.15 |
| mq01exn050c | h | Pelleteuse sur pneus, de 85 kW, avec un brise-roche hydraulique. (matériel) | 6.631 | 72.80 | 482.74 |
| mq04dua020b | h | Dumper à décharge frontale de 2 t de charge utile. (matériel) | 1.206 | 10.38 | 12.52 |
| mq02rod010d | h | Plaque vibrante à guidage manuel, de 300 kg, largeur de travail 70 cm, réversible. (matériel) | 1.808 | 7.16 | 12.95 |
| mq02cia020j | h | Camion citerne, de 8 m³ de capacité. (matériel) | 0.121 | 118.90 | 14.39 |
| mo003 | h | Compagnon professionnel III/CP2 électricien. (main-d'œuvre) | 0.268 | 31.65 | 8.48 |
| mo102 | h | Ouvrier professionnel II/OP électricien. (main-d'œuvre) | 0.268 | 27.24 | 7.30 |
| mo113 | h | Ouvrier d'exécution I/OE1 construction. (main-d'œuvre) | 6.126 | 25.69 | 157.38 |
| % | % | Frais de chantier des unités d'ouvrage | 2 % | 1321.31 | 26.43 |
|  |  | Coûts directs |  |  | 1347.74 |
