# Tuyauterie en polyéthylène réticulé (PE-X), pré-gainée

- Propriété du fichier: CYPE INGENIEROS, S.A.
- Format: FIEBDC-3/2002
- Devise: EUR
- Coûts indirects: 3.00 %
- Frais généraux: 13.00 %
- Bénéfice: 6.00 %
- TVA: 20.00 %

## T Équipements techniques

### TN Canalisations pour fluides

#### TNT En polyéthylène, pré-gainées

**TNT010** m Tuyauterie en polyéthylène réticulé (PE-X), pré-gainée.
Tuyauterie constituée de tube en polyéthylène réticulé (PE-Xa) avec tube annelé de protection en PP, de 16 mm de diamètre extérieur et 1,8 mm d'épaisseur, série 4, classe 1-2-5/8 bar et classe 4/10 bar, fourni en rouleaux. Installation encastrée. Comprend le matériau auxiliaire pour le montage et la fixation à l'ouvrage, les accessoires et les pièces spéciales.
Critère d'évaluation économique: Le prix ne comprend pas les travaux auxiliaires de maçonnerie pour installations.
Inclut: Implantation. Mise en place et fixation des tuyaux, des accessoires et des pièces spéciales.
Critère pour le métré: Longueur mesurée selon documentation graphique du Projet.
Critère pour le mémoire: On mesurera la longueur réellement exécutée selon les spécifications du Projet.

| Code | U | Désignation | Quantité | Prix | Montant |
|---|---|---|---|---|---|
| mt37tpf405a | U | Matériau auxiliaire pour montage et fixation à l'ouvrage des tuyaux en polyéthylène réticulé (PE-Xa) avec tube annelé de protection en PP, de 16 mm de diamètre extérieur. (matériau) | 0.400 | 0.19 | 0.08 |
| mt37tpf005ag | m | Tube en polyéthylène réticulé (PE-Xa) avec tube annelé de protection en PP, de 16 mm de diamètre extérieur et 1,8 mm d'épaisseur, série 4, classe 1-2-5/8 bar et classe 4/10 bar, fourni en rouleaux, selon NF EN ISO 15875-2, avec le prix augmenté de 30% pour cause d'accessoires et pièces spéciales. (matériau) | 1.000 | 4.91 | 4.91 |
| op00ato010 |  | Tournevis. | 1.000 | 0.00 | 0.00 |
| op00mar010 |  | Marteau. | 1.000 | 0.00 | 0.00 |
| op00tal010 |  | Perceuse. | 1.000 | 0.00 | 0.00 |
| mo008 | h | Compagnon professionnel III/CP2 plombier. (main-d'œuvre) | 0.032 | 30.20 | 0.97 |
| mo107 | h | Ouvrier professionnel II/OP plombier. (main-d'œuvre) | 0.032 | 25.99 | 0.83 |
| % | % | Frais de chantier des unités d'ouvrage | 2 % | 6.79 | 0.14 |
|  |  | Coûts directs |  |  | 6.93 |
