# Détecteur de bris de verre, électronique

- Propriété du fichier: CYPE INGENIEROS, S.A.
- Format: FIEBDC-3/2002
- Devise: EUR
- Coûts indirects: 3.00 %
- Frais généraux: 13.00 %
- Bénéfice: 6.00 %
- TVA: 20.00 %

## T Équipements techniques

### TS Systèmes de sécurité

#### TSE Détecteurs sismiques

**TSE020** U Détecteur de bris de verre, électronique.
Détecteur de bris de verre électronique, portée de 2,5 m², de 37x19x12 mm, avec DEL de test, mémoire d'alarme et contact normalement fermé. Comprend les éléments de fixation.
Inclut: Implantation. Fixation à la surface support. Montage, connexion et contrôle de son bon fonctionnement.
Critère pour le métré: Nombre d'unités prévues, selon documentation graphique du Projet.
Critère pour le mémoire: On mesurera le nombre d'unités réellement exécutées selon les spécifications du Projet.

| Code | U | Désignation | Quantité | Prix | Montant |
|---|---|---|---|---|---|
| mt41ing100a | U | Détecteur de bris de verre électronique, portée de 2,5 m², de 37x19x12 mm, avec DEL de test, mémoire d'alarme et contact normalement fermé. Comprend les éléments de fixation. (matériau) | 1.000 | 73.15 | 73.15 |
| mo006 | h | Compagnon professionnel III/CP2 installateur de réseaux et d'équipements de détection et de sécurité. (main-d'œuvre) | 0.215 | 30.20 | 6.49 |
| mo105 | h | Ouvrier professionnel II/OP installateur de réseaux et d'équipements de détection et de sécurité. (main-d'œuvre) | 0.215 | 25.99 | 5.59 |
| % | % | Frais de chantier des unités d'ouvrage | 2 % | 85.23 | 1.70 |
|  |  | Coûts directs |  |  | 86.93 |
