# Registre de passage

- Propriété du fichier: CYPE INGENIEROS, S.A.
- Format: FIEBDC-3/2002
- Devise: EUR
- Coûts indirects: 3.00 %
- Frais généraux: 13.00 %
- Bénéfice: 6.00 %
- TVA: 20.00 %

## T Équipements techniques

### TT Installations de télécommunication

#### TTT Installations intérieures

**TTT030** U Registre de passage.
Registro de paso pour les canalisations intérieures d'utilisateur de câble de paires torsadées d'ICT, type B, en polyester renforcé, de 100x100x40 mm, avec 3 entrées latérales pré-amorcées et égales sur leur quatre parois, auxquelles peuvent être couplés des cônes ajustables multidiamètre pour les entrées de conduits allant jusqu'à 25 mm. Installation encastrée. Comprend les accessoires, les pièces spéciales et les fixations.
Critère d'évaluation économique: Le prix ne comprend pas les travaux auxiliaires de maçonnerie pour installations.
Inclut: Implantation. Mise en place et fixation de la boîte.
Critère pour le métré: Nombre d'unités prévues, selon documentation graphique du Projet.
Critère pour le mémoire: On mesurera le nombre d'unités réellement exécutées selon les spécifications du Projet.

| Code | U | Désignation | Quantité | Prix | Montant |
|---|---|---|---|---|---|
| mt40irt010h | U | Registro de paso pour les canalisations intérieures d'utilisateur de câble de paires torsadées de ICT, type B, en polyester renforcé, de 100x100x40 mm, avec 3 entrées latérales pré-amorcées et égales sur leur quatre parois, auxquelles peuvent être couplés des cônes ajustables multidiamètre pour les entrées de conduits allant jusqu'à 25 mm, à encastrer. Comprend les accessoires, les pièces spéciales et les fixations. (matériau) | 1.000 | 2.76 | 2.76 |
| mo056 | h | Ouvrier professionnel II/OP installateur en télécommunications. (main-d'œuvre) | 0.108 | 25.99 | 2.81 |
| % | % | Frais de chantier des unités d'ouvrage | 2 % | 5.57 | 0.11 |
|  |  | Coûts directs |  |  | 5.68 |
