# Grille pour extérieurs

- Propriété du fichier: CYPE INGENIEROS, S.A.
- Format: FIEBDC-3/2002
- Devise: EUR
- Coûts indirects: 3.00 %
- Frais généraux: 13.00 %
- Bénéfice: 6.00 %
- TVA: 20.00 %

## T Équipements techniques

### TV Climatisation et ventilation

#### TVM Ventilation mécanique pour logements

**TVM070** U Grille pour extérieurs.
Grille carrée en plastique, avec lames horizontales fixes, sortie d'air avec inclinaison de 15°, couleur blanche RAL 9010, avec moustiquaire, pour conduit d'admission ou d'extraction, de 150 mm de diamètre. Comprend les éléments de fixation.
Inclut: Implantation. Mise en place et fixation.
Critère pour le métré: Nombre d'unités prévues, selon documentation graphique du Projet.
Critère pour le mémoire: On mesurera le nombre d'unités réellement exécutées selon les spécifications du Projet.

| Code | U | Désignation | Quantité | Prix | Montant |
|---|---|---|---|---|---|
| mt42sva175d | U | Grille carrée en plastique, avec lames horizontales fixes, sortie d'air avec inclinaison de 15°, couleur blanche RAL 9010, avec moustiquaire, pour conduit d'admission ou d'extraction, de 150 mm de diamètre, avec éléments de fixation. (matériau) | 1.000 | 9.19 | 9.19 |
| mo011 | h | Compagnon professionnel III/CP2 monteur. (main-d'œuvre) | 0.270 | 30.20 | 8.15 |
| mo080 | h | Ouvrier professionnel II/OP monteur. (main-d'œuvre) | 0.270 | 26.02 | 7.03 |
| % | % | Frais de chantier des unités d'ouvrage | 2 % | 24.37 | 0.49 |
|  |  | Coûts directs |  |  | 24.86 |
