# Grille motorisée

- Propriété du fichier: CYPE INGENIEROS, S.A.
- Format: FIEBDC-3/2002
- Devise: EUR
- Coûts indirects: 3.00 %
- Frais généraux: 13.00 %
- Bénéfice: 6.00 %
- TVA: 20.00 %

## T Équipements techniques

### TV Climatisation et ventilation

#### TVM Ventilation mécanique pour logements

**TVM230** U Grille motorisée.
Grille motorisée d'aluminium extrudé, fixation avec clips, constituée d'une rangée de lames horizontales contrôlées automatiquement par l'ensemble bielle-moteur en fonction du cycle été/hiver sélectionné sur le thermostat, de 250x250 mm, anodisé couleur argent, motorisation avec alimentation à 12 Vcc par câble. Installation sur paroi verticale. Comprend le cadre de montage et les éléments de fixation.
Inclut: Implantation. Mise en place et fixation. Connexion.
Critère pour le métré: Nombre d'unités prévues, selon documentation graphique du Projet.
Critère pour le mémoire: On mesurera le nombre d'unités réellement exécutées selon les spécifications du Projet.

| Code | U | Désignation | Quantité | Prix | Montant |
|---|---|---|---|---|---|
| mt42cva030af | U | Grille motorisée d'aluminium extrudé, fixation avec clips, constituée d'une rangée de lames horizontales contrôlées automatiquement par l'ensemble bielle-moteur en fonction du cycle été/hiver sélectionné sur le thermostat, de 250x250 mm, anodisé couleur argent, motorisation avec alimentation à 12 Vcc par câble, avec éléments de fixation. (matériau) | 1.000 | 107.25 | 107.25 |
| mt42cva031f | U | Cadre de montage pour grille, en tôle galvanisée, de 250x250 mm. (matériau) | 1.000 | 1.60 | 1.60 |
| mo005 | h | Compagnon professionnel III/CP2 installateur de climatisation. (main-d'œuvre) | 0.348 | 30.20 | 10.51 |
| mo104 | h | Ouvrier professionnel II/OP installateur de climatisation. (main-d'œuvre) | 0.279 | 25.99 | 7.25 |
| % | % | Frais de chantier des unités d'ouvrage | 2 % | 126.61 | 2.53 |
|  |  | Coûts directs |  |  | 129.14 |
