# Grille motorisée

- Propriété du fichier: CYPE INGENIEROS, S.A.
- Format: FIEBDC-3/2002
- Devise: EUR
- Coûts indirects: 3.00 %
- Frais généraux: 13.00 %
- Bénéfice: 6.00 %
- TVA: 20.00 %

## T Équipements techniques

### TV Climatisation et ventilation

#### TVM Ventilation mécanique pour logements

**TVM230** U Grille motorisée.
Grille motorisée d'aluminium extrudé, fixation avec clips, constituée d'une rangée de lames horizontales contrôlées automatiquement par l'ensemble bielle-moteur en fonction du cycle été/hiver sélectionné sur le thermostat, de 300x100 mm, couleur blanche RAL 9010, motorisation avec alimentation à 12 Vcc par câble. Installation sur paroi verticale. Comprend le cadre de montage et les éléments de fixation.
Inclut: Implantation. Mise en place et fixation. Connexion.
Critère pour le métré: Nombre d'unités prévues, selon documentation graphique du Projet.
Critère pour le mémoire: On mesurera le nombre d'unités réellement exécutées selon les spécifications du Projet.

| Code | U | Désignation | Quantité | Prix | Montant |
|---|---|---|---|---|---|
| mt42cva030bg | U | Grille motorisée d'aluminium extrudé, fixation avec clips, constituée d'une rangée de lames horizontales contrôlées automatiquement par l'ensemble bielle-moteur en fonction du cycle été/hiver sélectionné sur le thermostat, de 300x100 mm, couleur blanche RAL 9010, motorisation avec alimentation à 12 Vcc par câble, avec éléments de fixation. (matériau) | 1.000 | 93.19 | 93.19 |
| mt42cva031g | U | Cadre de montage pour grille, en tôle galvanisée, de 300x100 mm. (matériau) | 1.000 | 1.40 | 1.40 |
| mo005 | h | Compagnon professionnel III/CP2 installateur de climatisation. (main-d'œuvre) | 0.313 | 30.20 | 9.45 |
| mo104 | h | Ouvrier professionnel II/OP installateur de climatisation. (main-d'œuvre) | 0.251 | 25.99 | 6.52 |
| % | % | Frais de chantier des unités d'ouvrage | 2 % | 110.56 | 2.21 |
|  |  | Coûts directs |  |  | 112.77 |
