# Vanne sélective

- Propriété du fichier: CYPE Ingenieros S.A.
- Format: FIEBDC-3/2016
- Logiciel: Générateur de prix de la construction. CYPE Ingenieros, S.A.
- Date: 24/10/2024
- Devise: EUR
- Coûts indirects: 3 %
- Frais généraux: 13 %
- Bénéfice: 6 %
- TVA: 20 %

## A VRD et aménagements extérieurs

### AB Bassins et équipements de piscine

#### ABE Équipements électriques

**ABE060** U Vanne sélective.
Vanne sélective en résines thermoplastiques d'ABS, à 6 voies, de 1 1/2", système de fermeture du couvercle à baïonnette et pression maximale de travail de 3,43 bar. Comprend les éléments de connexion.
Inclut: Mise en place. Connexion et contrôle de son bon fonctionnement.
Critère pour le métré: Nombre d'unités prévues, selon documentation graphique du Projet.
Critère pour le mémoire: On mesurera le nombre d'unités réellement exécutées selon les spécifications du Projet.

| Code | U | Désignation | Quantité | Prix | Montant |
|---|---|---|---|---|---|
| mt47ped120a | U | Vanne sélective en résines thermoplastiques d'ABS, à 6 voies, de 1 1/2", système de fermeture du couvercle à baïonnette et pression maximale de travail de 3,43 bar, y compris les éléments de connexion. (matériau) | 1 | 145.4 | 145.400 |
| mo008 | h | Compagnon professionnel III/CP2 plombier. (main-d'œuvre) | 0.168 | 30.2 | 5.074 |
| mo107 | h | Ouvrier professionnel II/OP plombier. (main-d'œuvre) | 0.168 | 25.99 | 4.366 |
| % | % | Frais de chantier des unités d'ouvrage | 2 % | 154.840 | 3.097 |
|  |  | Coûts directs |  |  | 157.937 |

## Ressources

**mt47ped120a** U Vanne sélective en résines thermoplastiques d'ABS
Données techniques: Coût énergétique 1259.482 MJ; Émission de CO2 62.596 kg
Déchets:
- emballage: re150101 Emballages en papier et en carton. (composant de déchet); quantité 0.077 kg; Code CED 15 01 01; Masse de l'élément 1 kg; Volume 0.001333 m3
