# Revêtement de sol vinylique sportif intérieur, point élastique multiusage

- Propriété du fichier: CYPE Ingenieros S.A.
- Format: FIEBDC-3/2016
- Logiciel: Générateur de prix de la construction. CYPE Ingenieros, S.A.
- Date: 11/06/2025
- Devise: EUR
- Coûts indirects: 3 %
- Frais généraux: 13 %
- Bénéfice: 6 %
- TVA: 20 %

## A VRD et aménagements extérieurs

### AF Terrains de sport

#### AFV Revêtements vinyliques

**AFV020** m² Revêtement de sol vinylique sportif intérieur, point élastique multiusage.
Revêtement de sol vinylique sportif intérieur, point élastique multiusage selon NF EN 14904, de 3 mm d'épaisseur, constitué d'une couche d'utilisation en PVC dur, renforcée avec une maille en fibre de verre, sur une couche de mousse haute densité avec structure cellulaire fermée, fourni en rouleaux, couleur à choisir, poids 2,2 kg/m², hauteur de rebond de balle selon NF EN 12235 >= 90%, classement selon NF EN 14904 P1, Euroclasse Cfl-s1 de réaction au feu selon NF EN 13501-1, avec traitement photoréticulé (anti-humidité, anti-brûlures, glissement contrôlé), fongistatique et bactériostatique. POSE: avec adhésif de contact, sur une base support sans risque d'humidité ascendante.
Critère d'évaluation économique: Le prix ne comprend pas la base support.
Inclut: Implantation et découpe du revêtement. Application de l'adhésif. Mise en place du revêtement. Soudure de l'assemblage et joints entre les rouleaux. Suppression et nettoyage du matériau excédant. Nettoyage final du revêtement.
Critère pour le métré: Surface utile, mesurée selon documentation graphique du Projet, en déduisant les ouvertures de surface supérieure à 1 m².
Critère pour le mémoire: On mesurera la surface réellement exécutée selon les spécifications du Projet, en déduisant les ouvertures de surface supérieure à 1 m².

| Code | U | Désignation | Quantité | Prix | Montant |
|---|---|---|---|---|---|
| mt18dww010a | kg | Adhésif de contact à base de résine acrylique en dispersion aqueuse, pour revêtement de sol en caoutchouc, linoléum, PVC, moquette et textile. (matériau) | 0.315 | 4.62 | 1.455 |
| mt18pde020a | m² | Revêtement de sol vinylique sportif intérieur, point élastique multiusage selon NF EN 14904, de 3 mm d'épaisseur, constitué d'une couche d'utilisation en PVC dur, renforcée avec une maille en fibre de verre, sur une couche de mousse haute densité avec structure cellulaire fermée, fourni en rouleaux, couleur à choisir, poids 2,2 kg/m², hauteur de rebond de balle selon NF EN 12235 >= 90%, classement selon NF EN 14904 P1, Euroclasse Cfl-s1 de réaction au feu selon NF EN 13501-1, avec traitement photoréticulé (anti-humidité, anti-brûlures, glissement contrôlé), fongistatique et bactériostatique. (matériau) | 1.05 | 19.5 | 20.475 |
| mo026 | h | Compagnon professionnel III/CP2 poseur de revêtements flexibles. (main-d'œuvre) | 0.214 | 30.66 | 6.561 |
| mo064 | h | Ouvrier professionnel II/OP poseur de revêtements flexibles. (main-d'œuvre) | 0.119 | 27.27 | 3.245 |
| % | % | Frais de chantier des unités d'ouvrage | 2 % | 31.736 | 0.635 |
|  |  | Coûts directs |  |  | 32.371 |

Déchets:
- pose: mt18dww010a; facteur de déchet 0.038943

## Ressources

**mt18dww010a** kg Adhésif de contact à base de résine acrylique en dispersion aqueuse
Données techniques: Coût énergétique 75.527 MJ; Émission de CO2 2.872 kg; Code CED 17 09 04; Masse de l'élément 1 kg; Volume 0.000667 m3
Déchets:
- emballage: re170203 Plastique. (composant de déchet); quantité 0.003 kg; Code CED 17 02 03; Masse de l'élément 1 kg; Volume 0.001667 m3
