# Clôture en maille électrosoudée

- Propriété du fichier: CYPE Ingenieros S.A.
- Format: FIEBDC-3/2016
- Logiciel: Générateur de prix de la construction. CYPE Ingenieros, S.A.
- Date: 13/06/2024
- Devise: EUR
- Coûts indirects: 3 %
- Frais généraux: 13 %
- Bénéfice: 6 %
- TVA: 20 %

## A VRD et aménagements extérieurs

### AL Clôtures et divisions

#### ALG Grilles et grillages métalliques

**ALG020** m Clôture en maille électrosoudée.
Clôture constituée de panneaux de maille électrosoudée, de 50x50 mm de vide de maille et 4 mm de diamètre, finition galvanisé, avec châssis de profil creux en acier galvanisé de section 20x20x1,5 mm et poteaux de profilé creux en acier galvanisé, de section carrée 40x40x1,5 mm et 1 m de hauteur, séparés de 2 m entre eux et encastrés dans des murs en maçonnerie ou en béton. Comprend le mortier de ciment pour la réception des poteaux et les accessoires pour la fixation des panneaux de maille électrosoudée aux poteaux métalliques.
Critère d'évaluation économique: Le prix ne comprend pas le mur.
Inclut: Implantation. Réalisation d'ouvertures pour la mise en place des poteaux. Mise en place des poteaux. Coulage du mortier. Aplomb et alignement des poteaux. Mise en place des panneaux de maille.
Critère pour le métré: Longueur mesurée selon documentation graphique du Projet, en déduisant les ouvertures de longueur supérieure à 1 m.
Critère pour le mémoire: On mesurera la longueur réellement exécutée selon les spécifications du Projet, en déduisant les ouvertures de longueur supérieure à 1 m.

| Code | U | Désignation | Quantité | Prix | Montant |
|---|---|---|---|---|---|
| mt52vse010a | m² | Panneau de maille électrosoudée, de 50x50 mm de vide de maille et 4 mm de diamètre, finition galvanisé. (matériau) | 1 | 8.75 | 8.750 |
| mt52vpm020a | U | Poteau de profilé creux en acier galvanisé, de section carrée 40x40x1,5 mm et 1 m de hauteur. (matériau) | 0.55 | 4.93 | 2.712 |
| mt52vpm010a | m | Profilé creux en acier galvanisé, de section carrée 20x20x1,5 mm. (matériau) | 3 | 2.31 | 6.930 |
| mt52vpm051 | U | Accessoires pour la fixation des panneaux de maille électrosoudée aux poteaux métalliques. (matériau) | 1 | 2.5 | 2.500 |
| mt08aaa010a | m³ | Eau. (matériau) | 0.006 | 1.5 | 0.009 |
| mt09mif010ka | t | Mortier industriel pour maçonnerie, de ciment, couleur grise, avec adjuvant hydrofuge, catégorie M-10 (résistance à la compression 10 N/mm²), fourni en sacs, selon NF EN 998-2. (matériau) | 0.019 | 65.98 | 1.254 |
| mo087 | h | Ouvrier professionnel II/OP VRD espaces publics. (main-d'œuvre) | 0.111 | 26.02 | 2.888 |
| mo018 | h | Compagnon professionnel III/CP2 menuisier PVC et métal. (main-d'œuvre) | 0.333 | 29.71 | 9.893 |
| mo059 | h | Ouvrier professionnel II/OP menuisier PVC et métal. (main-d'œuvre) | 0.333 | 26.1 | 8.691 |
| % | % | Frais de chantier des unités d'ouvrage | 3 % | 43.627 | 1.309 |
|  |  | Coûts directs |  |  | 44.936 |

Déchets:
- pose: mt52vse010a Panneau de maille électrosoudée, de 50x50 mm de vide de maille et 4 mm de diamètre, finition galvanisé; facteur de déchet 0.0075
- pose: mt52vpm020a Poteau de profilé creux en acier galvanisé, de section carrée 40x40x1,5 mm et 1 m de hauteur; facteur de déchet 0.0188
- pose: mt52vpm010a Profilé creux en acier galvanisé, de section carrée 20x20x1,5 mm; facteur de déchet 0.0147897
- pose: mt09mif010ka; facteur de déchet 0.0189

## Ressources

**mt52vse010a** m² Panneau de maille électrosoudée, de 50x50 mm de vide de maille et 4 mm de diamètre, finition galvanisé
Données techniques: Coût énergétique 37.354 MJ; Émission de CO2 1.938 kg; Code CED 17 04 05; Masse de l'élément 3.8 kg; Volume 0.00181 m3

**mt52vpm020a** U Poteau de profilé creux en acier galvanisé, de section carrée 40x40x1,5 mm et 1 m de hauteur
Données techniques: Coût énergétique 47.853 MJ; Émission de CO2 4.754 kg; Code CED 17 04 05; Masse de l'élément 1.81 kg; Volume 0.000862 m3
Déchets:
- emballage: re170203 Plastique. (composant de déchet); quantité 0.025 kg; Code CED 17 02 03; Masse de l'élément 1 kg; Volume 0.001667 m3

**mt52vpm010a** m Profilé creux en acier galvanisé, de section carrée 20x20x1,5 mm
Données techniques: Coût énergétique 22.408 MJ; Émission de CO2 2.256 kg; Code CED 17 04 05; Masse de l'élément 0.87 kg; Volume 0.000414 m3
Déchets:
- emballage: re170203 Plastique; quantité 0.006 kg

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique; quantité 0.241 kg
