# Claustra maçonné de clôture, sur un mur

- Propriété du fichier: CYPE Ingenieros S.A.
- Format: FIEBDC-3/2016
- Logiciel: Générateur de prix de la construction. CYPE Ingenieros, S.A.
- Date: 11/06/2025
- Devise: EUR
- Coûts indirects: 3 %
- Frais généraux: 13 %
- Bénéfice: 6 %
- TVA: 20 %

## A VRD et aménagements extérieurs

### AL Clôtures et divisions

#### ALL Claustras

**ALL010** m² Claustra maçonné de clôture, sur un mur.
Clôture constituée de claustra maçonné de pièces type claustre en céramique, couleur rouge, finition mat, de 20x20x7 cm, pose avec du mortier de ciment, industriel, M-5, sur un mur en maçonnerie ou en béton.
Critère d'évaluation économique: Le prix ne comprend pas le mur.
Inclut: Implantation des parois extérieures à réaliser. Mise en place et à l'aplomb des mires de référence. Tendu des cordeaux entre les mires. Mise en place des plombs fixes dans les arêtes. Mise en place des pièces. Repassage des joints et nettoyage du parement.
Critère pour le métré: Surface mesurée selon documentation graphique du Projet.
Critère pour le mémoire: On mesurera la surface réellement exécutée selon les spécifications du Projet.

| Code | U | Désignation | Quantité | Prix | Montant |
|---|---|---|---|---|---|
| mt08aaa010a | m³ | Eau. (matériau) | 0.006 | 1.5 | 0.009 |
| mt09mif010ca | t | Mortier industriel pour maçonnerie, de ciment, couleur grise, catégorie M-5 (résistance à la compression 5 N/mm²), fourni en sacs, selon NF EN 998-2. (matériau) | 0.013 | 53.48 | 0.695 |
| mt20cec030a | U | Pièce type claustre en céramique, couleur rouge, finition mat, de 20x20x7 cm. (matériau) | 23 | 0.83 | 19.090 |
| mo041 | h | Compagnon professionnel III/CP2 VRD espaces publics. (main-d'œuvre) | 0.519 | 30.66 | 15.913 |
| mo087 | h | Ouvrier professionnel II/OP VRD espaces publics. (main-d'œuvre) | 0.559 | 27.27 | 15.244 |
| % | % | Frais de chantier des unités d'ouvrage | 2 % | 50.951 | 1.019 |
|  |  | Coûts directs |  |  | 51.970 |

Déchets:
- pose: mt09mif010ca; facteur de déchet 0.0189
- pose: mt20cec030a Pièce type claustre en céramique, couleur rouge, finition mat, de 20x20x7 cm; facteur de déchet 0.0105

## Ressources

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20cec030a** U Pièce type claustre en céramique, couleur rouge, finition mat, de 20x20x7 cm
Données techniques: Coût énergétique 10.183 MJ; Émission de CO2 0.639 kg; Code CED 17 01 03; Masse de l'élément 2.67 kg; Volume 0.002136 m3
Déchets:
- emballage: re170201 Bois; quantité 0.014 kg
- emballage: re170203 Plastique; quantité 0.005 kg
