# Excavation pour murette-guide de barrettes

- Propriété du fichier: CYPE Ingenieros S.A.
- Format: FIEBDC-3/2016
- Logiciel: Générateur de prix de la construction. CYPE Ingenieros, S.A.
- Date: 24/10/2024
- Devise: EUR
- Coûts indirects: 3 %
- Frais généraux: 13 %
- Bénéfice: 6 %
- TVA: 20 %

## A VRD et aménagements extérieurs

### AT Terrassement

#### ATF Déblais

**ATF080** m³ Excavation pour murette-guide de barrettes.
Excavation de rigoles pour murettes-guides de barrettes, jusqu'à une profondeur de 150 cm, dans un sol de sable lâche, avec des moyens mécaniques, et chargement dans le camion.
Critère d'évaluation économique: Le prix ne comprend pas le transport des matériaux excavés.
Inclut: Implantation générale et fixation des points et des niveaux de référence. Mise en place des chaises dans les coins et aux extrémités des alignements. Excavation en couches horizontales successives et extraction des terres. Modelage des fonds avec extraction des terres. Chargement des matériaux excavés dans le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01ret020b | h | Rétro chargeuse sur pneus, de 70 kW. (matériel) | 0.619 | 40.9 | 25.317 |
| mo113 | h | Ouvrier d'exécution I/OE1 construction. (main-d'œuvre) | 0.34 | 24.51 | 8.333 |
| % | % | Frais de chantier des unités d'ouvrage | 2 % | 33.650 | 0.673 |
|  |  | Coûts directs |  |  | 34.323 |

Déchets:
- excavation: ruo170504 Terre et pierres distinctes de celles spécifiées dans le code 17 05 03. (composant de déchet); quantité 1600 kg; Code CED 17 05 04; Masse de l'élément 1 kg; Volume 0.000625 m3
