# Nettoyage des arbustes et des herbes

- Propriété du fichier: CYPE Ingenieros S.A.
- Format: FIEBDC-3/2016
- Logiciel: Générateur de prix de la construction. CYPE Ingenieros, S.A.
- Date: 24/10/2024
- Devise: EUR
- Coûts indirects: 3 %
- Frais généraux: 13 %
- Bénéfice: 6 %
- TVA: 20 %

## A VRD et aménagements extérieurs

### AT Terrassement

#### ATN Nettoyage et décapage du terrain

**ATN070** m² Nettoyage des arbustes et des herbes.
Nettoyage des arbustes et des herbes situées dans parement vertical, via l'application d'un traitement herbicide. Comprend le ramassage des débris générés et le chargement dans la benne.
Inclut: Préparation de l'herbicide. Application de l'herbicide sur la surface à traiter. Ramassage des débris végétaux générés. Chargement dans la benne.
Critère pour le métré: Surface mesurée selon documentation graphique du Projet.
Critère pour le mémoire: On mesurera la surface réellement exécutée selon les spécifications du Projet.

| Code | U | Désignation | Quantité | Prix | Montant |
|---|---|---|---|---|---|
| mt48pla030 | l | Désherbant de contact pour la destruction des plantes herbacées. (matériau) | 0.005 | 27.46 | 0.137 |
| mq09pla010 | h | Pompe manuelle à piston pour traitements phytosanitaires et herbicides. (matériel) | 0.016 | 24.63 | 0.394 |
| mo112 | h | Ouvrier d'exécution I/OE2 construction. (main-d'œuvre) | 0.016 | 25.31 | 0.405 |
| mo113 | h | Ouvrier d'exécution I/OE1 construction. (main-d'œuvre) | 0.058 | 24.51 | 1.422 |
| % | % | Frais de chantier des unités d'ouvrage | 2 % | 2.358 | 0.047 |
|  |  | Coûts directs |  |  | 2.405 |

Déchets:
- démolition: ruo200201 Déchets biodégradables. (composant de déchet); quantité 0.06 kg; Code CED 20 02 01; Masse de l'élément 1 kg; Volume 0.000667 m3
