# Chargement des terres

- Propriété du fichier: CYPE Ingenieros S.A.
- Format: FIEBDC-3/2016
- Logiciel: Générateur de prix de la construction. CYPE Ingenieros, S.A.
- Date: 13/06/2024
- Devise: EUR
- Coûts indirects: 3 %
- Frais généraux: 13 %
- Bénéfice: 6 %
- TVA: 20 %

## A VRD et aménagements extérieurs

### AT Terrassement

#### ATT Transport des terres

**ATT020** m³ Chargement des terres.
Chargement des terres provenant d'excavations, avec des moyens mécaniques, dans le camion.
Critère d'évaluation économique: Le prix comprend le temps d'attente sur chantier pendant les opérations de charge, mais il ne comprend pas le transport.
Inclut: Chargement des terres.
Critère pour le métré: Volume mesuré sur les sections théoriques des excavations, chacune d'elles étant augmentée par le coefficient de foisonnement correspondant, selon le type de terrain considéré.
Critère pour le mémoire: On mesurera, y compris le foisonnement, le volume de terres réellement transporté selon les spécifications du Projet.

| Code | U | Désignation | Quantité | Prix | Montant |
|---|---|---|---|---|---|
| mq01pan010a | h | Chargeuse sur pneus de 120 kW/1,9 m³. (matériel) | 0.024 | 45.06 | 1.081 |
| mq04cab010c | h | Camion à benne basculante de 12 t de charge, de 162 kW. (matériel) | 0.024 | 44.99 | 1.080 |
| % | % | Frais de chantier des unités d'ouvrage | 2 % | 2.161 | 0.043 |
|  |  | Coûts directs |  |  | 2.204 |
