# Pré-installation d'un compteur d'arrosage

- Propriété du fichier: CYPE Ingenieros S.A.
- Format: FIEBDC-3/2016
- Logiciel: Générateur de prix de la construction. CYPE Ingenieros, S.A.
- Date: 13/06/2024
- Devise: EUR
- Coûts indirects: 3 %
- Frais généraux: 13 %
- Bénéfice: 6 %
- TVA: 20 %

## A VRD et aménagements extérieurs

### AV Espaces verts et mobilier urbain

#### AVA Arrosage

**AVA020** U Pré-installation d'un compteur d'arrosage.
Pré-installation d'un compteur d'arrosage de 1/2" DN 15 mm, placé dans un coffre préfabriqué, connecté à la branche d'arrivée et à la branche d'approvisionnement et de distribution, constituée de deux vannes d'isolement à opercule en laiton fondu; robinet de purge et clapet de non retour. Comprend fermeture spéciale à carré de manoeuvre et les produits complémentaires.
Critère d'évaluation économique: Le prix ne comprend pas le compteur.
Inclut: Implantation. Mise en place et fixation des accessoires et des pièces spéciales. Connexion et contrôle de son bon fonctionnement.
Critère pour le métré: Nombre d'unités prévues, selon documentation graphique du Projet.
Critère pour le mémoire: On mesurera le nombre d'unités réellement exécutées selon les spécifications du Projet.

| Code | U | Désignation | Quantité | Prix | Montant |
|---|---|---|---|---|---|
| mt37svc010a | U | Vanne à opercule en laiton fondu, à visser, de 1/2". (matériau) | 2 | 4.96 | 9.920 |
| mt37sgl010a | U | Robinet de purge de 15 mm. (matériau) | 1 | 5.38 | 5.380 |
| mt37svr010a | U | Clapet de non retour en laiton à visser de 1/2". (matériau) | 1 | 4.3 | 4.300 |
| mt37cir010a | U | Armoire en fibre de verre de 40x27x13 cm pour abriter un compteur individuel d'eau de 13 à 20 mm, pourvu d'une serrure spéciale pour carré de manoeuvre. (matériau) | 1 | 45.44 | 45.440 |
| mt37www010 | U | Produits complémentaires pour installations de plomberie. (matériau) | 1 | 1.4 | 1.400 |
| mo008 | h | Compagnon professionnel III/CP2 plombier. (main-d'œuvre) | 0.869 | 30.2 | 26.244 |
| mo107 | h | Ouvrier professionnel II/OP plombier. (main-d'œuvre) | 0.434 | 25.99 | 11.280 |
| % | % | Frais de chantier des unités d'ouvrage | 4 % | 103.964 | 4.159 |
|  |  | Coûts directs |  |  | 108.123 |

## Ressources

**mt37svc010a** U Vanne à opercule en laiton fondu, à visser, de 1/2"
Données techniques: Coût énergétique 404.149 MJ; Émission de CO2 27.201 kg
Déchets:
- emballage: re150101 Emballages en papier et en carton. (composant de déchet); quantité 0.072 kg; Code CED 15 01 01; Masse de l'élément 1 kg; Volume 0.001333 m3

**mt37sgl010a** U Robinet de purge de 15 mm
Données techniques: Coût énergétique 0.039 MJ; Émission de CO2 0.061 kg
Déchets:
- emballage: re150101 Emballages en papier et en carton; quantité 0.072 kg

**mt37svr010a** U Clapet de non retour en laiton à visser de 1/2"
Données techniques: Coût énergétique 625.531 MJ; Émission de CO2 42.069 kg
Déchets:
- emballage: re150101 Emballages en papier et en carton; quantité 0.072 kg
