# Pré-installation d'un compteur d'arrosage

- Propriété du fichier: CYPE Ingenieros S.A.
- Format: FIEBDC-3/2016
- Logiciel: Générateur de prix de la construction. CYPE Ingenieros, S.A.
- Date: 13/06/2024
- Devise: EUR
- Coûts indirects: 3 %
- Frais généraux: 13 %
- Bénéfice: 6 %
- TVA: 20 %

## A VRD et aménagements extérieurs

### AV Espaces verts et mobilier urbain

#### AVA Arrosage

**AVA020** U Pré-installation d'un compteur d'arrosage.
Pré-installation d'un compteur d'arrosage de 4" DN 100 mm, placé dans une niche, connecté à la branche d'arrivée et à la branche d'approvisionnement et de distribution, constituée de deux vannes d'isolement à sphère en laiton nickelé; robinet de purge et clapet de non retour. Comprend cadre et couvercle en fonte ductile pour accès et les produits complémentaires.
Critère d'évaluation économique: Le prix ne comprend pas le compteur.
Inclut: Implantation. Mise en place et fixation des accessoires et des pièces spéciales. Connexion et contrôle de son bon fonctionnement.
Critère pour le métré: Nombre d'unités prévues, selon documentation graphique du Projet.
Critère pour le mémoire: On mesurera le nombre d'unités réellement exécutées selon les spécifications du Projet.

| Code | U | Désignation | Quantité | Prix | Montant |
|---|---|---|---|---|---|
| mt37sve010j | U | Vanne à sphère en laiton nickelé à visser de 4". (matériau) | 2 | 177.31 | 354.620 |
| mt37sgl010c | U | Robinet de purge de 25 mm. (matériau) | 1 | 6.64 | 6.640 |
| mt37svr010i | U | Clapet de non retour en laiton à visser de 4". (matériau) | 1 | 115.34 | 115.340 |
| mt37aar010e | U | Cadre et couvercle en fonte ductile de 70x70 cm, selon la Compagnie Fournisseur. (matériau) | 1 | 131.75 | 131.750 |
| mt37www010 | U | Produits complémentaires pour installations de plomberie. (matériau) | 1 | 1.4 | 1.400 |
| mo008 | h | Compagnon professionnel III/CP2 plombier. (main-d'œuvre) | 2.172 | 30.2 | 65.594 |
| mo107 | h | Ouvrier professionnel II/OP plombier. (main-d'œuvre) | 1.086 | 25.99 | 28.225 |
| % | % | Frais de chantier des unités d'ouvrage | 4 % | 703.569 | 28.143 |
|  |  | Coûts directs |  |  | 731.712 |

## Ressources

**mt37sve010j** U Vanne à sphère en laiton nickelé à visser de 4"
Données techniques: Coût énergétique 5130.484 MJ; Émission de CO2 344.629 kg
Déchets:
- emballage: re150101 Emballages en papier et en carton. (composant de déchet); quantité 0.081 kg; Code CED 15 01 01; Masse de l'élément 1 kg; Volume 0.001333 m3

**mt37sgl010c** U Robinet de purge de 25 mm
Données techniques: Coût énergétique 0.039 MJ; Émission de CO2 0.061 kg
Déchets:
- emballage: re150101 Emballages en papier et en carton; quantité 0.072 kg

**mt37svr010i** U Clapet de non retour en laiton à visser de 4"
Données techniques: Coût énergétique 4269.550 MJ; Émission de CO2 286.803 kg
Déchets:
- emballage: re150101 Emballages en papier et en carton; quantité 0.074 kg

**mt37aar010e** U Cadre et couvercle en fonte ductile de 70x70 cm, selon la Compagnie Fournisseur
Données techniques: Coût énergétique 1405.381 MJ; Émission de CO2 87.644 kg
Déchets:
- emballage: re150101 Emballages en papier et en carton; quantité 0.076 kg
