# Plantation d'un arbre

- Propriété du fichier: CYPE Ingenieros S.A.
- Format: FIEBDC-3/2016
- Logiciel: Générateur de prix de la construction. CYPE Ingenieros, S.A.
- Date: 24/09/2024
- Devise: EUR
- Coûts indirects: 3 %
- Frais généraux: 13 %
- Bénéfice: 6 %
- TVA: 20 %

## A VRD et aménagements extérieurs

### AV Espaces verts et mobilier urbain

#### AVN Fourniture et plantation d'espèces

**AVN010** U Plantation d'un arbre.
Plantation de Palmier-dattier (Phoenix dactylifera) de provenance nationale, de 4 à 5 m de hauteur, dans un trou de 200x200x125 cm réalisé avec des moyens mécaniques; fourniture avec motte. Comprend la terre végétale criblée et les substrats végétaux fertilisés.
Inclut: Labourage et préparation du terrain avec des moyens mécaniques. Compostage du terrain. Plantation. Mise en place d'un tuteur. Premier arrosage.
Critère pour le métré: Nombre d'unités prévues, selon documentation graphique du Projet.
Critère pour le mémoire: On mesurera le nombre d'unités réellement exécutées selon les spécifications du Projet.

| Code | U | Désignation | Quantité | Prix | Montant |
|---|---|---|---|---|---|
| mt48epp010b | U | Palmier-dattier (Phoenix dactylifera) de provenance nationale, de 4 à 5 m de hauteur; fourniture avec motte de terre. (matériau) | 1 | 1968.75 | 1968.750 |
| mt48tie030a | m³ | Terre végétale criblée, fournie en vrac. (matériau) | 0.3 | 23.7 | 7.110 |
| mt48tie020 | kg | Engrais minéral complexe NPK 15-15-15. (matériau) | 35 | 0.83 | 29.050 |
| mt08aaa010a | m³ | Eau. (matériau) | 0.15 | 1.5 | 0.225 |
| mq01exn020a | h | Rétro-pelleteuse hydraulique sur pneus, de 105 kW. (matériel) | 4.637 | 51.91 | 240.707 |
| mq04dua020b | h | Dumper à décharge frontale de 2 t de charge utile. (matériel) | 0.29 | 10.38 | 3.010 |
| mq04cag010b | h | Camion grue jusqu'à 10 t de charge maximale. (matériel) | 0.927 | 62.72 | 58.141 |
| mo040 | h | Compagnon professionnel III/CP2 jardinier. (main-d'œuvre) | 3.875 | 29.25 | 113.344 |
| mo115 | h | Ouvrier jardinier. (main-d'œuvre) | 4.982 | 24.51 | 122.109 |
| % | % | Frais de chantier des unités d'ouvrage | 2 % | 2542.446 | 50.849 |
|  |  | Coûts directs |  |  | 2593.295 |

Déchets:
- pose: mt48tie030a Terre végétale criblée, fournie en vrac; facteur de déchet 0.003
- pose: mt48tie020 Engrais minéral complexe NPK 15-15-15; facteur de déchet 0.055

## Ressources

**mt48tie030a** m³ Terre végétale criblée, fournie en vrac
Données techniques: Coût énergétique 151.700 MJ; Émission de CO2 8.200 kg; Code CED 17 05 04; Masse de l'élément 2050 kg; Volume 1.28125 m3

**mt48tie020** kg Engrais minéral complexe NPK 15-15-15
Données techniques: Coût énergétique 30.291 MJ; Émission de CO2 3.674 kg; Code CED 06 10 99; Masse de l'élément 1 kg; Volume 0.001111 m3
Déchets:
- emballage: re170203 Plastique. (composant de déchet); quantité 0.003 kg; Code CED 17 02 03; Masse de l'élément 1 kg; Volume 0.001667 m3

**mt08aaa010a** m³ Eau
Données techniques: Coût énergétique 60.000 MJ; Émission de CO2 30.000 kg
