# Apport de terre végétale

- Propriété du fichier: CYPE Ingenieros S.A.
- Format: FIEBDC-3/2016
- Logiciel: Générateur de prix de la construction. CYPE Ingenieros, S.A.
- Date: 13/06/2024
- Devise: EUR
- Coûts indirects: 3 %
- Frais généraux: 13 %
- Bénéfice: 6 %
- TVA: 20 %

## A VRD et aménagements extérieurs

### AV Espaces verts et mobilier urbain

#### AVP Préparation du terrain

**AVP050** m³ Apport de terre végétale.
Apport de terre végétale criblée, fournie en sacs et étendue avec des moyens manuels, via pelle, houe et râteau, en couches d'épaisseur uniforme et sans endommager les plantes existantes.
Inclut: Entassement de la terre végétale. Extension et profilage de la terre végétale. Signalisation et protection du terrain.
Critère pour le métré: Volume mesuré selon documentation graphique du Projet.
Critère pour le mémoire: On mesurera le volume réellement exécuté selon les spécifications du Projet.

| Code | U | Désignation | Quantité | Prix | Montant |
|---|---|---|---|---|---|
| mt48tie030b | m³ | Terre végétale criblée, fournie en sacs. (matériau) | 1.12 | 29.5 | 33.040 |
| mo040 | h | Compagnon professionnel III/CP2 jardinier. (main-d'œuvre) | 0.996 | 29.25 | 29.133 |
| mo115 | h | Ouvrier jardinier. (main-d'œuvre) | 0.996 | 24.51 | 24.412 |
| % | % | Frais de chantier des unités d'ouvrage | 2 % | 86.585 | 1.732 |
|  |  | Coûts directs |  |  | 88.317 |

Déchets:
- pose: mt48tie030b Terre végétale criblée, fournie en sacs; facteur de déchet 0.003

## Ressources

**mt48tie030b** m³ Terre végétale criblée, fournie en sacs
Données techniques: Coût énergétique 151.700 MJ; Émission de CO2 8.200 kg; Code CED 17 05 04; Masse de l'élément 2050 kg; Volume 1.28125 m3
