# Nettoyage chimique des façades au jet d'eau et fongicide

- Propriété du fichier: CYPE Ingenieros S.A.
- Format: FIEBDC-3/2016
- Logiciel: Générateur de prix de la construction. CYPE Ingenieros, S.A.
- Date: 05/07/2024
- Devise: EUR
- Coûts indirects: 3 %
- Frais généraux: 13 %
- Bénéfice: 6 %
- TVA: 20 %

## E Enveloppe et finition extérieure

### EA Nettoyage, préparation et réparation

#### EAN Nettoyage

**EAN090** m² Nettoyage chimique des façades au jet d'eau et fongicide.
Nettoyage chimique de façade de béton en mauvais état de conservation, par application avec une brosse sur les zones les plus sombres d'une solution d'eau et d'eau de javel à 10%, avec un temps d'agissement de 30 minutes, rinçage abondant avec un jet d'eau à pression, application postérieure avec une brosse sur la façade d'impression fongicide, et nettoyage final avec jet d'eau à pression, jusqu'à supprimer les champignons, les algues et le moisi de la surface support, en commençant par les zones les plus hautes, en appliquant le traitement par bandes horizontales complètes. Comprend les tests préalables nécessaires pour ajuster les paramètres de nettoyage et éviter les dommages dans les matériaux, le transport, le montage et le démontage d'un équipement mécanique; la suppression des champignons formés sur les débords, les corniches et les coins extérieurs; l'entassement, le retrait et le chargement des restes générés dans le camion ou la benne; en considérant un degré de complexité moyen.
Inclut: Montage et préparation de l'équipement. Réalisation des tests pour l'ajustement des paramètres de nettoyage. Application du produit fongicide au pinceau. Nettoyage de la surface support avec une lance à eau. Démontage de l'équipement. Retrait et stockage du matériau projeté et des restes générés. Chargement du matériau projeté et des restes générés dans le camion ou la benne.
Critère pour le métré: Surface mesurée selon documentation graphique du Projet.
Critère pour le mémoire: On mesurera la surface réellement exécutée selon les spécifications du Projet.

| Code | U | Désignation | Quantité | Prix | Montant |
|---|---|---|---|---|---|
| mt27pfj130b | l | Solution d'eau et d'eau de javel à 10%. (matériau) | 0.132 | 0.42 | 0.055 |
| mt08aaa010a | m³ | Eau. (matériau) | 0.396 | 1.5 | 0.594 |
| mt08lim060 | l | Impression fongicide pour l'élimination des moisissures, des champignons et des algues, d'application aux façades et aux parements intérieurs. (matériau) | 0.132 | 13.81 | 1.823 |
| mq08lch020c | h | Équipement de jet d'eau à pression, avec adaptateur pour lance d'eau. (matériel) | 0.107 | 6.06 | 0.648 |
| mo020 | h | Compagnon professionnel III/CP2 construction. (main-d'œuvre) | 0.428 | 29.25 | 12.519 |
| mo112 | h | Ouvrier d'exécution I/OE2 construction. (main-d'œuvre) | 0.428 | 25.31 | 10.833 |
| % | % | Frais de chantier des unités d'ouvrage | 2 % | 26.472 | 0.529 |
|  |  | Coûts directs |  |  | 27.001 |

Déchets:
- pose: mt08lim060; facteur de déchet 0.03

## Ressources

**mt08aaa010a** m³ Eau
Données techniques: Coût énergétique 60.000 MJ; Émission de CO2 30.000 kg

**mt08lim060** l Impression fongicide pour l'élimination des moisissures
Données techniques: Coût énergétique 113.484 MJ; Émission de CO2 4.319 kg; Code CED 17 09 04; Masse de l'élément 1.5 kg; Volume 0.001 m3
Déchets:
- emballage: re150104 Emballages métalliques. (composant de déchet); quantité 0.064 kg; Code CED 15 01 04; Masse de l'élément 1 kg; Volume 0.001667 m3
