# Habillage de façade, en tissus métalliques constitués de panneaux en tôle en métal déployé

- Propriété du fichier: CYPE Ingenieros S.A.
- Format: FIEBDC-3/2016
- Logiciel: Générateur de prix de la construction. CYPE Ingenieros, S.A.
- Date: 24/10/2024
- Devise: EUR
- Coûts indirects: 3 %
- Frais généraux: 13 %
- Bénéfice: 6 %
- TVA: 20 %

## E Enveloppe et finition extérieure

### EB Revêtements et bardages de parement

#### EBF Habillages de façade

**EBF020** m² Habillage de façade, en tissus métalliques constitués de panneaux en tôle en métal déployé.
Habillage de façade, en tissu métallique constitué de panneaux en tôle en métal déployé, en acier galvanisé, 75x46x20x1,5, 75 mm de longueur en diagonale longue, 46 mm de longueur en diagonale courte, 20 mm d'épaisseur de fil et 1,5 mm d'épaisseur de tôle, avec des agrafes de fixation. Sous-structure support constituée de profilés laminés à chaud, des séries IPN, IPE, HEB, HEA, HEM ou UPN, finition galvanisée à chaud et visserie en acier inoxydable A4. Comprend les ancrages chimiques pour la fixation de l'ossature de soutien.
Inclut: Implantation. Fixation de la sous-structure support. Fixation du tissu métallique à l'ossature de soutien. Résolution des points singuliers.
Critère pour le métré: Surface mesurée selon documentation graphique du Projet, sans déduire les ouvertures inférieures à 1 m².
Critère pour le mémoire: On mesurera la surface réellement exécutée selon les spécifications du Projet, sans déduire les ouvertures inférieures à 1 m².

| Code | U | Désignation | Quantité | Prix | Montant |
|---|---|---|---|---|---|
| mt26btr080b | m² | Tissu métallique constitué de panneaux en tôle en métal déployé, en acier galvanisé, 75x46x20x1,5, 75 mm de longueur en diagonale longue, 46 mm de longueur en diagonale courte, 20 mm d'épaisseur de fil et 1,5 mm d'épaisseur de tôle, avec des agrafes de fixation. (matériau) | 1.02 | 47.28 | 48.226 |
| mt26btr085a | kg | Sous-structure support constituée de profilés laminés à chaud, des séries IPN, IPE, HEB, HEA, HEM ou UPN, finition galvanisée à chaud et visserie en acier inoxydable A4. (matériau) | 0.8 | 2.8 | 2.240 |
| mt26aaq010f | U | Ancrage chimique composé de résine et tige filetée en acier inoxydable A4-70, selon NF EN ISO 3506-1; avec écrou et rondelle, de 12 mm de diamètre. (matériau) | 1 | 4.9 | 4.900 |
| mo011 | h | Compagnon professionnel III/CP2 monteur. (main-d'œuvre) | 0.693 | 30.2 | 20.929 |
| mo080 | h | Ouvrier professionnel II/OP monteur. (main-d'œuvre) | 0.693 | 26.02 | 18.032 |
| % | % | Frais de chantier des unités d'ouvrage | 2 % | 94.327 | 1.887 |
|  |  | Coûts directs |  |  | 96.214 |

Déchets:
- pose: mt26btr080b; facteur de déchet 0.0038
- pose: mt26btr085a; facteur de déchet 0.0038

## Ressources

**mt26btr080b** m² Tissu métallique constitué de panneaux en tôle en métal déployé
Données techniques: Coût énergétique 293.670 MJ; Émission de CO2 29.952 kg; Code CED 17 04 05; Masse de l'élément 11.7 kg; Volume 0.005571 m3

**mt26btr085a** kg Sous-structure support constituée de profilés laminés à chaud
Données techniques: Coût énergétique 25.100 MJ; Émission de CO2 2.560 kg; Code CED 17 04 05; Masse de l'élément 1 kg; Volume 0.000476 m3

**mt26aaq010f** U Ancrage chimique composé de résine et tige filetée en acier inoxydable A4-70
Données techniques: Coût énergétique 15.985 MJ; Émission de CO2 1.389 kg; Code CED 17 09 04; Masse de l'élément 0.25 kg; Volume 0.000167 m3
Déchets:
- emballage: re150101 Emballages en papier et en carton. (composant de déchet); quantité 0.002 kg; Code CED 15 01 01; Masse de l'élément 1 kg; Volume 0.001333 m3
- emballage: re170203 Plastique. (composant de déchet); quantité 0.002 kg; Code CED 17 02 03; Masse de l'élément 1 kg; Volume 0.001667 m3
