# Démolition d'un appui de fenêtre

- Propriété du fichier: CYPE Ingenieros S.A.
- Format: FIEBDC-3/2016
- Logiciel: Générateur de prix de la construction. CYPE Ingenieros, S.A.
- Date: 13/06/2024
- Devise: EUR
- Coûts indirects: 3 %
- Frais généraux: 13 %
- Bénéfice: 6 %
- TVA: 20 %

## E Enveloppe et finition extérieure

### EC Éléments complémentaires de façade

#### ECD Démolition

**ECD120** m Démolition d'un appui de fenêtre.
Retrait d'un appui de fenêtre en béton polymère situé entre les jambages de la baie couvrant les rebords et piquage du matériau de fixation collé sur sa surface, avec des moyens manuels et récupération, entassement et mise en place du matériau au même emplacement, sans détériorer les éléments constructifs contigus, et chargement manuel dans le camion ou la benne.
Inclut: Retrait de l'élément. Classement et étiquetage. Stockage des matériaux à réutiliser. Remise en place de l'élément. Retrait et entassement des restes de travaux. Nettoyage des restes d'ouvrage. Chargement manuel des restes de travaux dans le camion ou la benne.
Critère pour le métré: Longueur mesurée selon documentation graphique du Projet.
Critère pour le mémoire: On mesurera la longueur réellement démolie selon les spécifications du Projet.

| Code | U | Désignation | Quantité | Prix | Montant |
|---|---|---|---|---|---|
| mt08aaa010a | m³ | Eau. (matériau) | 0.006 | 1.5 | 0.009 |
| mt09mif010ka | t | Mortier industriel pour maçonnerie, de ciment, couleur grise, avec adjuvant hydrofuge, catégorie M-10 (résistance à la compression 10 N/mm²), fourni en sacs, selon NF EN 998-2. (matériau) | 0.008 | 65.98 | 0.528 |
| mt20wwa040 | kg | Mortier-colle flexible et de grande adhérence, C2 S2, selon NF EN 12004. (matériau) | 1.08 | 0.5 | 0.540 |
| mt20wwa035 | U | Cartouche de 250 cm³ d' apprêt pour mastics. (matériau) | 0.022 | 5.35 | 0.118 |
| mt20wwa030 | U | Cartouche de 310 cm³ de mastic de polyuréthane imperméable. (matériau) | 0.043 | 7.32 | 0.315 |
| mo020 | h | Compagnon professionnel III/CP2 construction. (main-d'œuvre) | 0.489 | 29.25 | 14.303 |
| mo113 | h | Ouvrier d'exécution I/OE1 construction. (main-d'œuvre) | 0.24 | 24.51 | 5.882 |
| % | % | Frais de chantier des unités d'ouvrage | 2 % | 21.695 | 0.434 |
|  |  | Coûts directs |  |  | 22.129 |

Déchets:
- pose: mt09mif010ka; facteur de déchet 0.0189
- pose: mt20wwa040 Mortier-colle flexible et de grande adhérence, C2 S2, selon NF EN 12004; facteur de déchet 0.07
- pose: mt20wwa030 Cartouche de 310 cm³ de mastic de polyuréthane imperméable; facteur de déchet 0.06
- démolition: ruo170101 Béton (bétons, mortiers et préfabriqués). (composant de déchet); quantité 17.68 kg; Code CED 17 01 01; Masse de l'élément 1 kg; Volume 0.000667 m3
- démolition: ruo170405 Fer et acier. (composant de déchet); quantité 0.2 kg; Code CED 17 04 05; Masse de l'élément 1 kg; Volume 0.000476 m3

## Ressources

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20wwa040** kg Mortier-colle flexible et de grande adhérence, C2 S2, selon NF EN 12004
Données techniques: Coût énergétique 4.091 MJ; Émission de CO2 0.394 kg; Code CED 17 09 04; Masse de l'élément 1 kg; Volume 0.000667 m3
Déchets:
- emballage: re170203 Plastique; quantité 0.003 kg

**mt20wwa030** U Cartouche de 310 cm³ de mastic de polyuréthane imperméable
Données techniques: Coût énergétique 12.716 MJ; Émission de CO2 0.628 kg; Code CED 17 09 04; Masse de l'élément 0.021 kg; Volume 0.000014 m3
Déchets:
- emballage: re170203 Plastique; quantité 0.1 kg
