# Habillage d'une baie de façade, en acier corten

- Propriété du fichier: CYPE Ingenieros S.A.
- Format: FIEBDC-3/2016
- Logiciel: Générateur de prix de la construction. CYPE Ingenieros, S.A.
- Date: 24/09/2024
- Devise: EUR
- Coûts indirects: 3 %
- Frais généraux: 13 %
- Bénéfice: 6 %
- TVA: 20 %

## E Enveloppe et finition extérieure

### EC Éléments complémentaires de façade

#### ECH Habillages

**ECH060** U Habillage d'une baie de façade, en acier corten.
Habillage d'une baie de façade de tôle d'acier avec résistance améliorée à la corrosion atmosphérique (coupent), NF EN 10025 S355J0WP, de 6 mm d'épaisseur, de 150 mm de profondeur, pour ouverture de 1000 mm de largeur et 1500 mm de hauteur. Comprend les vis pour la fixation de l'habillage au parement.
Inclut: Nettoyage et préparation de la surface support. Implantation. Mise en place et fixation.
Critère pour le métré: Nombre d'unités prévues, selon documentation graphique du Projet.
Critère pour le mémoire: On mesurera le nombre d'unités réellement exécutées selon les spécifications du Projet.

| Code | U | Désignation | Quantité | Prix | Montant |
|---|---|---|---|---|---|
| mt20rac010l | kg | Tôle d'acier avec résistance améliorée à la corrosion atmosphérique (coupent), NF EN 10025 S355J0WP, de 6 mm d'épaisseur, avec des vis pour la fixation au parement. Élaboration en atelier, avec traitement préalable d'activation contre l'oxydation, traitement anticorrosion et traitement de protection pour éviter l'apparition de taches d'oxyde sur le parement. (matériau) | 38.948 | 3 | 116.844 |
| mo018 | h | Compagnon professionnel III/CP2 menuisier PVC et métal. (main-d'œuvre) | 0.797 | 29.71 | 23.679 |
| mo059 | h | Ouvrier professionnel II/OP menuisier PVC et métal. (main-d'œuvre) | 0.797 | 26.1 | 20.802 |
| % | % | Frais de chantier des unités d'ouvrage | 2 % | 161.325 | 3.227 |
|  |  | Coûts directs |  |  | 164.552 |

Déchets:
- pose: mt20rac010l; facteur de déchet 0.0045

## Ressources

**mt20rac010l** kg Tôle d'acier avec résistance améliorée à la corrosion atmosphérique (coupent)
Données techniques: Coût énergétique 9.830 MJ; Émission de CO2 0.510 kg; Code CED 17 04 05; Masse de l'élément 1 kg; Volume 0.000476 m3
