# Traitement pour égaliser la différence de tonalités dans des mortiers d'enduit monocouches

- Propriété du fichier: CYPE Ingenieros S.A.
- Format: FIEBDC-3/2016
- Logiciel: Générateur de prix de la construction. CYPE Ingenieros, S.A.
- Date: 13/06/2024
- Devise: EUR
- Coûts indirects: 3 %
- Frais généraux: 13 %
- Bénéfice: 6 %
- TVA: 20 %

## E Enveloppe et finition extérieure

### ED Enduits de mortier industriel

#### EDR Réparation

**EDR010** m² Traitement pour égaliser la différence de tonalités dans des mortiers d'enduit monocouches.
Traitement superficiel pour égaliser la différence des tonalités des mortiers d'enduit monocouche, via l'application manuelle de deux couches de revêtement, à base de copolymères acryliques en dispersion aqueuse, pigments inorganiques stables, dioxyde de titane et pigments de type "extenseur" sélectionnés, couleur blanche, finition mate, texture lisse, la première couche diluée avec 20 à 30% d'eau et la suivante diluée avec 10 à 20% d'eau, (rendement: 0,166 l/m² chaque couche).
Critère d'évaluation économique: Le prix comprend la protection des éléments du contour qui pourraient être affectés pendant les travaux.
Inclut: Nettoyage et préparation de la surface. Application du produit. Nettoyage final.
Critère pour le métré: Surface mesurée selon documentation graphique du Projet.
Critère pour le mémoire: On mesurera la surface réellement exécutée selon les spécifications du Projet.

| Code | U | Désignation | Quantité | Prix | Montant |
|---|---|---|---|---|---|
| mt27pir150a | l | Revêtement, à base de copolymères acryliques en dispersion aqueuse, pigments inorganiques stables, dioxyde de titane et pigments de type "extenseur" sélectionnés, couleur blanche, finition mate, texture lisse, imperméable à l'eau de pluie, perméable à la vapeur d'eau et résistant aux rayons UV; à appliquer à la brosse, au rouleau ou au pistolet. (matériau) | 0.332 | 11.59 | 3.848 |
| mo038 | h | Compagnon professionnel III/CP2 peintre. (main-d'œuvre) | 0.178 | 29.25 | 5.207 |
| mo076 | h | Ouvrier professionnel II/OP peintre. (main-d'œuvre) | 0.178 | 26.02 | 4.632 |
| % | % | Frais de chantier des unités d'ouvrage | 2 % | 13.687 | 0.274 |
|  |  | Coûts directs |  |  | 13.961 |

Déchets:
- pose: mt27pir150a; facteur de déchet 0.0275

## Ressources

**mt27pir150a** l Revêtement, à base de copolymères acryliques en dispersion aqueuse
Données techniques: Coût énergétique 38.098 MJ; Émission de CO2 1.883 kg; Code CED 08 01 11; Masse de l'élément 1.29 kg; Volume 0.001433 m3
Déchets:
- emballage: re170203 Plastique. (composant de déchet); quantité 0.032 kg; Code CED 17 02 03; Masse de l'élément 1 kg; Volume 0.001667 m3
