# Imperméabilisation d'un mur de maçonnerie en contact avec le terrain, par sa face extérieure, avec des émulsions bitumineuses

- Propriété du fichier: CYPE Ingenieros S.A.
- Format: FIEBDC-3/2016
- Logiciel: Générateur de prix de la construction. CYPE Ingenieros, S.A.
- Date: 13/06/2024
- Devise: EUR
- Coûts indirects: 3 %
- Frais généraux: 13 %
- Bénéfice: 6 %
- TVA: 20 %

## E Enveloppe et finition extérieure

### EE Étanchéité: imperméabilisations

#### EEM Murs de sous-sol

**EEM020** m² Imperméabilisation d'un mur de maçonnerie en contact avec le terrain, par sa face extérieure, avec des émulsions bitumineuses.
Imperméabilisation d'un mur de maçonnerie en blocs de béton en contact avec le terrain, par sa face extérieure, avec émulsion bitumineuse anionique monocomposante, à base de bitumes et résines, appliquée en deux couches, (rendement: 1,2 kg/m² par couche); sur une couche de régularisation de mortier de ciment, industriel, avec adjuvant hydrofuge, M-7,5, de 2 cm d'épaisseur, finition lissée.
Inclut: Application de la couche de régularisation. Réalisation avec du mortier de l'angle en arrondi. Application de la première couche. Application de la deuxième couche.
Critère pour le métré: Surface mesurée selon documentation graphique du Projet.
Critère pour le mémoire: On mesurera la surface réellement exécutée selon les spécifications du Projet.

| Code | U | Désignation | Quantité | Prix | Montant |
|---|---|---|---|---|---|
| mt08aaa010a | m³ | Eau. (matériau) | 0.007 | 1.5 | 0.011 |
| mt09mif010ja | t | Mortier industriel pour maçonnerie, de ciment, couleur grise, avec adjuvant hydrofuge, catégorie M-7,5 (résistance à la compression 7,5 N/mm²), fourni en sacs, selon NF EN 998-2. (matériau) | 0.038 | 60.97 | 2.317 |
| mt14ieb010a | kg | Émulsion bitumineuse anionique monocomposante, à base de bitumes et résines. (matériau) | 2.4 | 2.14 | 5.136 |
| mo032 | h | Compagnon professionnel III/CP2 poseur de produits imperméabilisants. (main-d'œuvre) | 0.122 | 29.25 | 3.569 |
| mo070 | h | Ouvrier professionnel II/OP poseur de produits imperméabilisants. (main-d'œuvre) | 0.122 | 26.02 | 3.174 |
| mo020 | h | Compagnon professionnel III/CP2 construction. (main-d'œuvre) | 0.489 | 29.25 | 14.303 |
| mo113 | h | Ouvrier d'exécution I/OE1 construction. (main-d'œuvre) | 0.245 | 24.51 | 6.005 |
| % | % | Frais de chantier des unités d'ouvrage | 2 % | 34.515 | 0.690 |
|  |  | Coûts directs |  |  | 35.205 |

Déchets:
- pose: mt09mif010ja; facteur de déchet 0.0189
- pose: mt14ieb010a Émulsion bitumineuse anionique monocomposante, à base de bitumes et résines; facteur de déchet 0.035

## Ressources

**mt08aaa010a** m³ Eau
Données techniques: Coût énergétique 60.000 MJ; Émission de CO2 30.000 kg

**mt09mif010ja** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt14ieb010a** kg Émulsion bitumineuse anionique monocomposante, à base de bitumes et résines
Données techniques: Coût énergétique 32.726 MJ; Émission de CO2 0.271 kg; Code CED 17 03 02; Masse de l'élément 1 kg; Volume 0.001 m3
Déchets:
- emballage: re150104 Emballages métalliques. (composant de déchet); quantité 0.08 kg; Code CED 15 01 04; Masse de l'élément 1 kg; Volume 0.001667 m3
