# Store en toile acrylique

- Propriété du fichier: CYPE Ingenieros S.A.
- Format: FIEBDC-3/2016
- Logiciel: Générateur de prix de la construction. CYPE Ingenieros, S.A.
- Date: 13/06/2024
- Devise: EUR
- Coûts indirects: 3 %
- Frais généraux: 13 %
- Bénéfice: 6 %
- TVA: 20 %

## E Enveloppe et finition extérieure

### EF Fermetures et protections solaires

#### EFS Stores

**EFS010** U Store en toile acrylique.
Store, de 2000 mm de ligne et 1900 mm de sortie, en toile de bâche acrylique, avec actionnement manuel via manivelle métallique. Comprend ferrures et les accessoires.
Inclut: Implantation. Ancrage au parement des élément de fixation. Montage du store et des accessoires.
Critère pour le métré: Nombre d'unités prévues, selon documentation graphique du Projet.
Critère pour le mémoire: On mesurera le nombre d'unités réellement exécutées selon les spécifications du Projet.

| Code | U | Désignation | Quantité | Prix | Montant |
|---|---|---|---|---|---|
| mt44tol010a | U | Store, de 2000 mm de ligne et 1900 mm de sortie, en toile de bâche acrylique, avec ferrures et accessoires de fixation. (matériau) | 1 | 283.42 | 283.420 |
| mt44tol100a | U | Manivelle pour actionnement manuel de stores. (matériau) | 1 | 20 | 20.000 |
| mo011 | h | Compagnon professionnel III/CP2 monteur. (main-d'œuvre) | 4.613 | 30.2 | 139.313 |
| mo080 | h | Ouvrier professionnel II/OP monteur. (main-d'œuvre) | 4.613 | 26.02 | 120.030 |
| % | % | Frais de chantier des unités d'ouvrage | 2 % | 562.763 | 11.255 |
|  |  | Coûts directs |  |  | 574.018 |

Déchets:
- pose: mt44tol010a Store, de 2000 mm de ligne et 1900 mm de sortie, en toile de bâche acrylique, avec ferrures et accessoires de fixation; facteur de déchet 0.004

## Ressources

**mt44tol010a** U Store, de 2000 mm de ligne et 1900 mm de sortie, en toile de bâche acrylique, avec ferrures et accessoires de fixation
Données techniques: Coût énergétique 940.652 MJ; Émission de CO2 67.063 kg; Code CED 20 01 11; Masse de l'élément 9.27 kg; Volume 0.01236 m3
Déchets:
- emballage: re170203 Plastique. (composant de déchet); quantité 0.1 kg; Code CED 17 02 03; Masse de l'élément 1 kg; Volume 0.001667 m3

**mt44tol100a** U Manivelle pour actionnement manuel de stores
Données techniques: Coût énergétique 17.123 MJ; Émission de CO2 0.925 kg
Déchets:
- emballage: re150101 Emballages en papier et en carton. (composant de déchet); quantité 0.09 kg; Code CED 15 01 01; Masse de l'élément 1 kg; Volume 0.001333 m3
- emballage: re170203 Plastique; quantité 0.045 kg
