# Porte battante pour garage, de panneaux sandwich isolants en acier galvanisé

- Propriété du fichier: CYPE Ingenieros S.A.
- Format: FIEBDC-3/2016
- Logiciel: Générateur de prix de la construction. CYPE Ingenieros, S.A.
- Date: 13/06/2024
- Devise: EUR
- Coûts indirects: 3 %
- Frais généraux: 13 %
- Bénéfice: 6 %
- TVA: 20 %

## E Enveloppe et finition extérieure

### EM Menuiseries extérieures

#### EMG Portes de garages

**EMG010** U Porte battante pour garage, de panneaux sandwich isolants en acier galvanisé.
Porte battante à deux vantaux pour garage, constituée de panneau sandwich en acier galvanisé avec noyau isolant en mousse de polyuréthane, de texture en relief, avec panneaux, 400x225 cm, avec finition prélaqué de couleur blanche, avec cercle et châssis de profilés en acier laminé à froid, soudés entre eux et accroches pour mise en place sur l'ouvrage, avec ouverture manuel.
Inclut: Mise en place et montage du poteau de fixation. Installation de la porte de garage. Montage du système d'ouverture. Montage du système d'actionnement. Révision et graissage des mécanismes.
Critère pour le métré: Nombre d'unités prévues, selon documentation graphique du Projet.
Critère pour le mémoire: On mesurera le nombre d'unités réellement exécutées selon les spécifications du Projet.

| Code | U | Désignation | Quantité | Prix | Montant |
|---|---|---|---|---|---|
| mt26pga020dn | U | Porte battante à deux vantaux pour garage, constituée de panneau sandwich en acier galvanisé avec noyau isolant en mousse de polyuréthane, de texture en relief, avec panneaux, 400x225 cm, avec finition prélaqué de couleur blanche, avec cercle et châssis de profilés en acier laminé à froid, soudés entre eux et accroches pour mise en place sur l'ouvrage, poteau en acier zingué pour l'accroche ou la fixation à l'ouvrage, serrure et bouton sur les deux faces. Selon NF EN 13241-1. (matériau) | 1 | 3029.21 | 3029.210 |
| mo020 | h | Compagnon professionnel III/CP2 construction. (main-d'œuvre) | 0.621 | 29.25 | 18.164 |
| mo113 | h | Ouvrier d'exécution I/OE1 construction. (main-d'œuvre) | 0.621 | 24.51 | 15.221 |
| mo018 | h | Compagnon professionnel III/CP2 menuisier PVC et métal. (main-d'œuvre) | 1.448 | 29.71 | 43.020 |
| mo059 | h | Ouvrier professionnel II/OP menuisier PVC et métal. (main-d'œuvre) | 1.448 | 26.1 | 37.793 |
| % | % | Frais de chantier des unités d'ouvrage | 2 % | 3143.408 | 62.868 |
|  |  | Coûts directs |  |  | 3206.276 |

## Ressources

**mt26pga020dn** U Porte battante à deux vantaux pour garage
Données techniques: Coût énergétique 39.314 MJ; Émission de CO2 1.873 kg
Déchets:
- emballage: re170203 Plastique. (composant de déchet); quantité 0.259 kg; Code CED 17 02 03; Masse de l'élément 1 kg; Volume 0.001667 m3
- emballage: re170604 Matériaux d'isolation distincts de ceux spécifiés dans les codes 17 06 01 et 17 06 03. (composant de déchet); quantité 0.269 kg; Code CED 17 06 04; Masse de l'élément 1 kg; Volume 0.001667 m3
