# Porte coulissante pour garage, en acier galvanisé

- Propriété du fichier: CYPE Ingenieros S.A.
- Format: FIEBDC-3/2016
- Logiciel: Générateur de prix de la construction. CYPE Ingenieros, S.A.
- Date: 13/06/2024
- Devise: EUR
- Coûts indirects: 3 %
- Frais généraux: 13 %
- Bénéfice: 6 %
- TVA: 20 %

## E Enveloppe et finition extérieure

### EM Menuiseries extérieures

#### EMG Portes de garages

**EMG030** U Porte coulissante pour garage, en acier galvanisé.
Porte coulissante suspendue à un vantail pour garage, formée de tôle pliée en acier galvanisé de texture en relief, avec panneaux, 300x250 cm, avec finition plastifié avec PVC (imitation au bois), avec ouverture manuel.
Inclut: Mise en place et fixation des profils guides. Installation de la porte de garage. Montage du système d'ouverture. Montage du système d'actionnement. Révision et graissage des mécanismes et des guides.
Critère pour le métré: Nombre d'unités prévues, selon documentation graphique du Projet.
Critère pour le mémoire: On mesurera le nombre d'unités réellement exécutées selon les spécifications du Projet.

| Code | U | Désignation | Quantité | Prix | Montant |
|---|---|---|---|---|---|
| mt26pgc010P | U | Porte coulissante suspendue à un vantail pour garage, formée de tôle pliée en acier galvanisé de texture en relief, avec panneaux, 300x250 cm, avec finition plastifié avec PVC (imitation au bois), système de glissement pendu, avec guide inférieur, pièces d'arrêt, couvre-guide, poignées, passeurs, serrure de contact, éléments de fixation à l'ouvrage et autres accessoires nécessaires. Selon NF EN 13241-1. (matériau) | 1 | 2120.95 | 2120.950 |
| mo020 | h | Compagnon professionnel III/CP2 construction. (main-d'œuvre) | 0.517 | 29.25 | 15.122 |
| mo113 | h | Ouvrier d'exécution I/OE1 construction. (main-d'œuvre) | 0.517 | 24.51 | 12.672 |
| mo018 | h | Compagnon professionnel III/CP2 menuisier PVC et métal. (main-d'œuvre) | 1.207 | 29.71 | 35.860 |
| mo059 | h | Ouvrier professionnel II/OP menuisier PVC et métal. (main-d'œuvre) | 1.207 | 26.1 | 31.503 |
| % | % | Frais de chantier des unités d'ouvrage | 2 % | 2216.107 | 44.322 |
|  |  | Coûts directs |  |  | 2260.429 |

## Ressources

**mt26pgc010P** U Porte coulissante suspendue à un vantail pour garage
Données techniques: Coût énergétique 36.686 MJ; Émission de CO2 1.748 kg
Déchets:
- emballage: re170203 Plastique. (composant de déchet); quantité 0.242 kg; Code CED 17 02 03; Masse de l'élément 1 kg; Volume 0.001667 m3
- emballage: re170604 Matériaux d'isolation distincts de ceux spécifiés dans les codes 17 06 01 et 17 06 03. (composant de déchet); quantité 0.251 kg; Code CED 17 06 04; Masse de l'élément 1 kg; Volume 0.001667 m3
