# Porte sectionnelle pour garage, de panneaux sandwich isolants en aluminium

- Propriété du fichier: CYPE Ingenieros S.A.
- Format: FIEBDC-3/2016
- Logiciel: Générateur de prix de la construction. CYPE Ingenieros, S.A.
- Date: 13/06/2024
- Devise: EUR
- Coûts indirects: 3 %
- Frais généraux: 13 %
- Bénéfice: 6 %
- TVA: 20 %

## E Enveloppe et finition extérieure

### EM Menuiseries extérieures

#### EMG Portes de garages

**EMG060** U Porte sectionnelle pour garage, de panneaux sandwich isolants en aluminium.
Porte sectionnelle pour garage, constituée de lames de texture cannelée, de panneau sandwich en aluminium avec noyau isolant en mousse de polyuréthane, 350x250 cm, avec finition plastifié avec PVC (imitation au bois), avec ouverture manuel.
Inclut: Mise en place et fixation des profils guides. Introduction du panneau dans les guides. Mise en place et fixation de l'axe aux paliers. Tension d'un ressort. Fixation du panneau au tambour. Montage du système d'ouverture. Montage du système d'actionnement. Révision et graissage des mécanismes et des guides.
Critère pour le métré: Nombre d'unités prévues, selon documentation graphique du Projet.
Critère pour le mémoire: On mesurera le nombre d'unités réellement exécutées selon les spécifications du Projet.

| Code | U | Désignation | Quantité | Prix | Montant |
|---|---|---|---|---|---|
| mt26pgs010ci | U | Porte sectionnelle pour garage, constituée de lames de texture cannelée, de panneau sandwich en aluminium avec noyau isolant en mousse de polyuréthane, 350x250 cm, avec finition plastifié avec PVC (imitation au bois), caisson récupérateur doublé, tour, ressorts de torsion, poulies, guides, accessoires et fermeture centrale avec clé de sécurité. Selon NF EN 13241-1. (matériau) | 1 | 2084.09 | 2084.090 |
| mo020 | h | Compagnon professionnel III/CP2 construction. (main-d'œuvre) | 0.965 | 29.25 | 28.226 |
| mo113 | h | Ouvrier d'exécution I/OE1 construction. (main-d'œuvre) | 0.965 | 24.51 | 23.652 |
| mo018 | h | Compagnon professionnel III/CP2 menuisier PVC et métal. (main-d'œuvre) | 2.252 | 29.71 | 66.907 |
| mo059 | h | Ouvrier professionnel II/OP menuisier PVC et métal. (main-d'œuvre) | 2.252 | 26.1 | 58.777 |
| % | % | Frais de chantier des unités d'ouvrage | 2 % | 2261.652 | 45.233 |
|  |  | Coûts directs |  |  | 2306.885 |

## Ressources

**mt26pgs010ci** U Porte sectionnelle pour garage
Données techniques: Coût énergétique 36.579 MJ; Émission de CO2 1.742 kg
Déchets:
- emballage: re170203 Plastique. (composant de déchet); quantité 0.241 kg; Code CED 17 02 03; Masse de l'élément 1 kg; Volume 0.001667 m3
- emballage: re170604 Matériaux d'isolation distincts de ceux spécifiés dans les codes 17 06 01 et 17 06 03. (composant de déchet); quantité 0.251 kg; Code CED 17 06 04; Masse de l'élément 1 kg; Volume 0.001667 m3
