# Guide-roues pour le stationnement de camion, en tube d'acier galvanisé

- Propriété du fichier: CYPE Ingenieros S.A.
- Format: FIEBDC-3/2016
- Logiciel: Générateur de prix de la construction. CYPE Ingenieros, S.A.
- Date: 13/06/2024
- Devise: EUR
- Coûts indirects: 3 %
- Frais généraux: 13 %
- Bénéfice: 6 %
- TVA: 20 %

## E Enveloppe et finition extérieure

### EM Menuiseries extérieures

#### EMN Equipement pour quai de chargement

**EMN020** U Guide-roues pour le stationnement de camion, en tube d'acier galvanisé.
Guide-roues droit pour le stationnement de camion, en tube d'acier galvanisé, de 1500 mm de longueur, fixé à l'aide d'ancrage chimique avec tige filetée. Comprend les plaques d'ancrage pour fixation par ancrage chimique au support avec tiges filetées et résine.
Inclut: Implantation. Mise en place et fixation du guide-roues pour le stationnement du camion.
Critère pour le métré: Nombre d'unités prévues, selon documentation graphique du Projet.
Critère pour le mémoire: On mesurera le nombre d'unités réellement exécutées selon les spécifications du Projet.

| Code | U | Désignation | Quantité | Prix | Montant |
|---|---|---|---|---|---|
| mt26amc030a | U | Guide-roues droit pour le stationnement de camion, en tube d'acier galvanisé, de 1500 mm de longueur, pour faciliter le positionnement des véhicules lors de l'accostage à l'abri. Comprend les plaques d'ancrage. (matériau) | 1 | 390.15 | 390.150 |
| mt26aaq010f | U | Ancrage chimique composé de résine et tige filetée en acier inoxydable A4-70, selon NF EN ISO 3506-1; avec écrou et rondelle, de 12 mm de diamètre. (matériau) | 8 | 4.9 | 39.200 |
| mo011 | h | Compagnon professionnel III/CP2 monteur. (main-d'œuvre) | 6.895 | 30.2 | 208.229 |
| mo080 | h | Ouvrier professionnel II/OP monteur. (main-d'œuvre) | 6.895 | 26.02 | 179.408 |
| % | % | Frais de chantier des unités d'ouvrage | 2 % | 816.987 | 16.340 |
|  |  | Coûts directs |  |  | 833.327 |

## Ressources

**mt26aaq010f** U Ancrage chimique composé de résine et tige filetée en acier inoxydable A4-70
Données techniques: Coût énergétique 15.985 MJ; Émission de CO2 1.389 kg; Code CED 17 09 04; Masse de l'élément 0.25 kg; Volume 0.000167 m3
Déchets:
- emballage: re150101 Emballages en papier et en carton. (composant de déchet); quantité 0.002 kg; Code CED 15 01 01; Masse de l'élément 1 kg; Volume 0.001333 m3
- emballage: re170203 Plastique. (composant de déchet); quantité 0.002 kg; Code CED 17 02 03; Masse de l'élément 1 kg; Volume 0.001667 m3
