# Suppression d'un enduit de mortier de parement extérieur

- Propriété du fichier: CYPE Ingenieros S.A.
- Format: FIEBDC-3/2016
- Logiciel: Générateur de prix de la construction. CYPE Ingenieros, S.A.
- Date: 13/06/2024
- Devise: EUR
- Coûts indirects: 3 %
- Frais généraux: 13 %
- Bénéfice: 6 %
- TVA: 20 %

## E Enveloppe et finition extérieure

### EN Enduits traditionnels et stucs

#### END Démolition

**END010** m² Suppression d'un enduit de mortier de parement extérieur.
Suppression d'un enduit de mortier de chaux, appliqué sur parement horizontal extérieur de jusqu'à 3 m de hauteur, avec marteau électrique, sans détériorer la surface support, qui restera à découvert et prête à recevoir un futur revêtement, et chargement manuel dans le camion ou la benne.
Inclut: Suppression du revêtement. Retrait et stockage des décombres. Nettoyage des restes d'ouvrage. Chargement manuel des décombres dans le camion ou la benne.
Critère pour le métré: Surface mesurée selon documentation graphique du Projet.
Critère pour le mémoire: On mesurera la surface réellement démolie selon les spécifications du Projet.

| Code | U | Désignation | Quantité | Prix | Montant |
|---|---|---|---|---|---|
| mq05mai040 | h | Marteau électrique. (matériel) | 0.418 | 3.14 | 1.313 |
| mo113 | h | Ouvrier d'exécution I/OE1 construction. (main-d'œuvre) | 0.493 | 24.51 | 12.083 |
| % | % | Frais de chantier des unités d'ouvrage | 2 % | 13.396 | 0.268 |
|  |  | Coûts directs |  |  | 13.664 |

Déchets:
- démolition: ruo170101 Béton (bétons, mortiers et préfabriqués). (composant de déchet); quantité 28.5 kg; Code CED 17 01 01; Masse de l'élément 1 kg; Volume 0.000667 m3
