# Retrait d'une couche de protection de graviers de toiture terrasse

- Propriété du fichier: CYPE Ingenieros S.A.
- Format: FIEBDC-3/2016
- Logiciel: Générateur de prix de la construction. CYPE Ingenieros, S.A.
- Date: 11/06/2025
- Devise: EUR
- Coûts indirects: 3 %
- Frais généraux: 13 %
- Bénéfice: 6 %
- TVA: 20 %

## E Enveloppe et finition extérieure

### ET Couvertures de toitures terrasses

#### ETD Démolitions

**ETD110** m² Retrait d'une couche de protection de graviers de toiture terrasse.
Retrait d'une couche de protection constituée de 10 cm d'épaisseur de gravier de toiture terrasse, avec des moyens manuels, et chargement manuel dans le camion ou la benne.
Inclut: Enlèvement des graviers. Entassement du matériau retiré. Nettoyage des restes d'ouvrage. Chargement manuel du matériau retiré et des restes d'ouvrage dans le camion ou la benne.
Critère pour le métré: Surface mesurée selon documentation graphique du Projet.
Critère pour le mémoire: On mesurera la surface réellement démontée selon les spécifications du Projet.

| Code | U | Désignation | Quantité | Prix | Montant |
|---|---|---|---|---|---|
| mo113 | h | Ouvrier d'exécution I/OE1 construction. (main-d'œuvre) | 0.123 | 25.69 | 3.160 |
| % | % | Frais de chantier des unités d'ouvrage | 2 % | 3.160 | 0.063 |
|  |  | Coûts directs |  |  | 3.223 |

Déchets:
- démolition: ruo010408 Déchets de gravats et roches triturées distincts de ceux mentionnés dans le code 01 04 07. (composant de déchet); quantité 195 kg; Code CED 01 04 08; Masse de l'élément 1 kg; Volume 0.000667 m3
