# Planches en bois, pour support continu de couverture en toiture inclinée

- Propriété du fichier: CYPE Ingenieros S.A.
- Format: FIEBDC-3/2016
- Logiciel: Générateur de prix de la construction. CYPE Ingenieros, S.A.
- Date: 11/06/2025
- Devise: EUR
- Coûts indirects: 3 %
- Frais généraux: 13 %
- Bénéfice: 6 %
- TVA: 20 %

## E Enveloppe et finition extérieure

### EU Couvertures de toitures inclinées

#### EUF Supports de couverture

**EUF030** m² Planches en bois, pour support continu de couverture en toiture inclinée.
Planches en bois de sapin (Abies alba), bords à rainure et languette, de 27 mm d'épaisseur, avec le traitement adapté, avec classe d'emploi 2 selon NF EN 335, fixées mécaniquement sur la structure porteuse en bois; pour support continu de couverture en toiture inclinée. Comprend les clous pour fixation sur un support en bois.
Inclut: Implantation. Découpe des pièces. Mise en place et fixation des planches à la structure porteuse.
Critère pour le métré: Surface du versant mesurée en grandeur réelle, selon documentation graphique du Projet.
Critère pour le mémoire: On mesurera, en grandeur réelle, la surface réellement exécutée selon les spécifications du Projet.

| Code | U | Désignation | Quantité | Prix | Montant |
|---|---|---|---|---|---|
| mt07mee026te | m² | Planche en bois de sapin (Abies alba), bords à rainure et languette, de 27 mm d'épaisseur, avec le traitement adapté, avec classe d'emploi 2 selon NF EN 335. (matériau) | 1.05 | 12.46 | 13.083 |
| mt50spa101 | kg | Clous en acier. (matériau) | 0.15 | 1.87 | 0.281 |
| mo017 | h | Compagnon professionnel III/CP2 menuisier bois. (main-d'œuvre) | 0.274 | 31.2 | 8.549 |
| mo058 | h | Ouvrier professionnel II/OP menuisier bois. (main-d'œuvre) | 0.274 | 27.49 | 7.532 |
| % | % | Frais de chantier des unités d'ouvrage | 2 % | 29.445 | 0.589 |
|  |  | Coûts directs |  |  | 30.034 |

Déchets:
- pose: mt07mee026te; facteur de déchet 0.0135399
- pose: mt50spa101 Clous en acier; facteur de déchet 0.0045

## Ressources

**mt07mee026te** m² Planche en bois de sapin (Abies alba)
Données techniques: Coût énergétique 890.143 MJ; Émission de CO2 -20.966 kg; Code CED 17 02 01; Masse de l'élément 12.42 kg; Volume 0.011291 m3
Déchets:
- emballage: re170203 Plastique. (composant de déchet); quantité 0.031 kg; Code CED 17 02 03; Masse de l'élément 1 kg; Volume 0.001667 m3

**mt50spa101** kg Clous en acier
Données techniques: Coût énergétique 14.060 MJ; Émission de CO2 0.570 kg; Code CED 17 04 05; Masse de l'élément 1 kg; Volume 0.000476 m3
