# Couverture de plaques bitumées

- Propriété du fichier: CYPE Ingenieros S.A.
- Format: FIEBDC-3/2016
- Logiciel: Générateur de prix de la construction. CYPE Ingenieros, S.A.
- Date: 13/06/2024
- Devise: EUR
- Coûts indirects: 3 %
- Frais généraux: 13 %
- Bénéfice: 6 %
- TVA: 20 %

## E Enveloppe et finition extérieure

### EU Couvertures de toitures inclinées

#### EUO Plaques ondulées bitumées

**EUO010** m² Couverture de plaques bitumées.
Couverture de plaques bitumées 10 ondes, de profil ondulé et couleur noire, à base de fibres minérales et végétales saturées avec une émulsion bitumineuse à températures élevées, mises en place avec un recouvrement de la plaque supérieure de 200 mm et un recouvrement latéral de deux ondes et fixées mécaniquement sur ossature légère métallique, sur une toiture inclinée, avec une pente de 15% à 20%. Comprend les accessoires de fixation des plaques.
Critère d'évaluation économique: Le prix ne comprend ni la surface support ni les points singuliers et les pièces spéciales de la couverture.
Inclut: Implantation des plaques par versant. Découpe, préparation et mise en place des plaques. Fixation mécanique des plaques.
Critère pour le métré: Surface mesurée en grandeur nature, selon documentation graphique du Projet.
Critère pour le mémoire: On mesurera, en grandeur réelle, la surface réellement exécutée selon les spécifications du Projet.

| Code | U | Désignation | Quantité | Prix | Montant |
|---|---|---|---|---|---|
| mt13lpo010e | m² | Plaque bitumée 10 ondes, de profil ondulé et couleur noire, à base de fibres minérales et végétales saturées avec une émulsion bitumineuse à températures élevées, selon NF EN 534. (matériau) | 1.17 | 7.89 | 9.231 |
| mt13lpo052c | U | Vis autoformeuse, pour la fixation sur support métallique. (matériau) | 6 | 0.1 | 0.600 |
| mo051 | h | Compagnon professionnel III/CP2 monteur de parois industrielles. (main-d'œuvre) | 0.098 | 30.2 | 2.960 |
| mo098 | h | Ouvrier professionnel II/OP monteur de parois industrielles. (main-d'œuvre) | 0.098 | 26.02 | 2.550 |
| % | % | Frais de chantier des unités d'ouvrage | 2 % | 15.341 | 0.307 |
|  |  | Coûts directs |  |  | 15.648 |

Déchets:
- pose: mt13lpo010e; facteur de déchet 0.06
- pose: mt13lpo052c Vis autoformeuse, pour la fixation sur support métallique; facteur de déchet 0.005

## Ressources

**mt13lpo010e** m² Plaque bitumée 10 ondes
Données techniques: Coût énergétique 146.993 MJ; Émission de CO2 4.443 kg; Code CED 17 03 02; Masse de l'élément 3.179 kg; Volume 0.003179 m3
Déchets:
- emballage: re170201 Bois. (composant de déchet); quantité 0.017 kg; Code CED 17 02 01; Masse de l'élément 1 kg; Volume 0.000909 m3
- emballage: re170203 Plastique. (composant de déchet); quantité 0.005 kg; Code CED 17 02 03; Masse de l'élément 1 kg; Volume 0.001667 m3

**mt13lpo052c** U Vis autoformeuse, pour la fixation sur support métallique
Données techniques: Coût énergétique 0.075 MJ; Émission de CO2 0.005 kg; Code CED 17 04 05; Masse de l'élément 0.0076 kg; Volume 0.000004 m3
Déchets:
- emballage: re150101 Emballages en papier et en carton. (composant de déchet); quantité 0.001 kg; Code CED 15 01 01; Masse de l'élément 1 kg; Volume 0.001333 m3
