# Dépose d'un double vitrage

- Propriété du fichier: CYPE Ingenieros S.A.
- Format: FIEBDC-3/2016
- Logiciel: Générateur de prix de la construction. CYPE Ingenieros, S.A.
- Date: 13/06/2024
- Devise: EUR
- Coûts indirects: 3 %
- Frais généraux: 13 %
- Bénéfice: 6 %
- TVA: 20 %

## E Enveloppe et finition extérieure

### EV Vitrages

#### EVD Dépose

**EVD010** m² Dépose d'un double vitrage.
Dépose avec des moyens manuels d'un double vitrage de 8+CA+12 mm fixé sur menuiserie, sans détériorer la menuiserie servant pour la fixation, et chargement manuel dans le camion ou la benne.
Critère d'évaluation économique: Le prix comprend l'élimination préalable des cales et du matériau de scellement.
Inclut: Démontage de l'élément. Retrait et stockage du matériau démonté. Nettoyage des restes d'ouvrage. Chargement manuel du matériau démonté et des restes d'ouvrage dans le camion ou la benne.
Critère pour le métré: Surface mesurée selon documentation graphique du Projet.
Critère pour le mémoire: On mesurera la surface réellement démontée selon les spécifications du Projet.

| Code | U | Désignation | Quantité | Prix | Montant |
|---|---|---|---|---|---|
| mo110 | h | Ouvrier professionnel II/OP vitrier. (main-d'œuvre) | 0.209 | 28.06 | 5.865 |
| % | % | Frais de chantier des unités d'ouvrage | 2 % | 5.865 | 0.117 |
|  |  | Coûts directs |  |  | 5.982 |

Déchets:
- démolition: ruo170202 Verre. (composant de déchet); quantité 50 kg; Code CED 17 02 02; Masse de l'élément 1 kg; Volume 0.001 m3
